# Aislamiento acústico a ruido aéreo

- Propiedad del archivo: CYPE INGENIEROS, S.A.
- Formato: FIEBDC-3/2002
- Ámbito geográfico: Honduras
- Divisa: HNL
- Costes indirectos: 3.00 %
- Gastos generales: 13.00 %
- Beneficio industrial: 6.00 %
- IVA: 15.00 %

**NBP020** m² Aislamiento acústico a ruido aéreo, en entramado autoportante de placas (no incluido en este precio), realizado con panel semirrígido de lana mineral, espesor 130 (65+65) mm colocado entre montantes y complejo multicapa, de 6,4 mm de espesor colocado entre placas.
Suministro y colocación de aislamiento acústico a ruido aéreo, en entramado autoportante de placas (no incluido en este precio), realizado con panel semirrígido de lana mineral, espesor 130 (65+65) mm, colocado entre los montantes de la estructura portante; y complejo multicapa, de 6,4 mm de espesor, formado por dos láminas de espuma de polietileno reticulado, de 3 mm de espesor cada una, y una lámina de plomo de 0,35 mm de espesor intercalada entre ambas, adherido entre las placas con pegamento. Incluso parte proporcional de cortes, adhesivo y limpieza.
Incluye: Corte y preparación del aislamiento a colocar entre los montantes. Colocación del aislamiento entre los montantes. Corte y preparación del aislamiento a colocar sobre la placa. Colocación del aislamiento en la placa ya montada.
Criterio de medición de proyecto: Superficie medida según documentación gráfica de Proyecto.
Criterio de medición de obra: Se medirá la superficie realmente ejecutada según especificaciones de Proyecto.

| Código | Ud | Descripción | Rendimiento | Precio | Importe |
|---|---|---|---|---|---|
| mt16lra060d | m² | Panel semirrígido de lana mineral, espesor 130 (65+65) mm. (material) | 1.050 | 242.08 | 254.18 |
| mt16ppt025i | m² | Complejo multicapa, de 6,4 mm de espesor, formado por dos láminas de espuma de polietileno reticulado, de 3 mm de espesor cada una, y una lámina de plomo de 0,35 mm de espesor intercalada entre ambas; con 24,5 dB de índice global de reducción acústica, Rw, según ISO 10140-2. (material) | 2.100 | 1119.12 | 2350.15 |
| mt16npg031 | kg | Pegamento. (material) | 0.300 | 259.51 | 77.85 |
| mo054 | h | Montador de aislamientos. (mano de obra) | 0.219 | 53.09 | 11.63 |
| mo101 | h | Ayudante de montador de aislamientos. (mano de obra) | 0.219 | 37.82 | 8.28 |
| % | % | Herramienta menor | 2 % | 2702.09 | 54.04 |
|  |  | Costes directos |  |  | 2756.13 |
