# Filtro biológico aeróbico, de polietileno de alta densidad (PEAD/HDPE), de 1500 litros, de 1550 mm de diámetro y 1300 mm de altura, para 13 usuarios (H.E.)

- Propiedad del archivo: CYPE INGENIEROS, S.A.
- Formato: FIEBDC-3/2002
- Ámbito geográfico: Honduras
- Divisa: HNL
- Costes indirectos: 3.00 %
- Gastos generales: 13.00 %
- Beneficio industrial: 6.00 %
- IVA: 15.00 %

## I Instalaciones

### IU Urbanas

#### IUE Tratamiento de aguas residuales

**IUE040** Ud Filtro biológico aeróbico, de polietileno de alta densidad (PEAD/HDPE), de 1500 litros, de 1550 mm de diámetro y 1300 mm de altura, para 13 usuarios (H.E.).
Suministro e instalación de filtro biológico aeróbico, de polietileno de alta densidad (PEAD/HDPE), de 1500 litros, de 1550 mm de diámetro y 1300 mm de altura, para 13 usuarios (H.E.), con boca de entrada y boca de salida de 110 mm de diámetro.
Incluye: Replanteo. Colocación. Conexionado y comprobación de su correcto funcionamiento.
Criterio de medición de proyecto: Número de unidades previstas, según documentación gráfica de Proyecto.
Criterio de medición de obra: Se medirá el número de unidades realmente ejecutadas según especificaciones de Proyecto.

| Código | Ud | Descripción | Rendimiento | Precio | Importe |
|---|---|---|---|---|---|
| mt46fbp100b | Ud | Filtro biológico aeróbico, de polietileno de alta densidad (PEAD/HDPE), de 1500 litros, de 1550 mm de diámetro y 1300 mm de altura, para 13 usuarios (H.E.), con boca de entrada y boca de salida de 110 mm de diámetro, para tratamiento secundario de aguas residuales. (material) | 1.000 | 56545.82 | 56545.82 |
| mo008 | h | Fontanero. (mano de obra) | 2.101 | 53.09 | 111.54 |
| mo107 | h | Ayudante de fontanero. (mano de obra) | 2.101 | 37.75 | 79.31 |
| % | % | Herramienta menor | 2 % | 56736.67 | 1134.73 |
|  |  | Costes directos |  |  | 57871.40 |
