# Demolición de pavimento existente en el interior del edificio, de baldosas de arenisca con medios manuales y carga manual de escombros sobre camión o contenedor

- Propiedad del archivo: CYPE INGENIEROS, S.A.
- Formato: FIEBDC-3/2002
- Ámbito geográfico: Honduras
- Costes indirectos: 3.00 %
- Gastos generales: 13.00 %
- Beneficio industrial: 6.00 %
- IVA: 15.00 %

## D Demoliciones

### DR Revestimientos

#### DRS Suelos y pavimentos

**DRS030** m² Demolición de pavimento existente en el interior del edificio, de baldosas de arenisca con medios manuales y carga manual de escombros sobre camión o contenedor.
Demolición de pavimento existente en el interior del edificio, de baldosas de arenisca sin incluir la demolición de la base soporte, con medios manuales, sin deteriorar los elementos constructivos contiguos. Incluso p/p de limpieza, acopio, retirada y carga manual de escombros sobre camión o contenedor.
Incluye: Demolición manual de los elementos. Retirada y acopio de escombros. Limpieza de los restos de obra. Carga de escombros sobre camión o contenedor.
Criterio de medición de proyecto: Superficie medida según documentación gráfica de Proyecto.
Criterio de medición de obra: Se medirá la superficie realmente demolida según especificaciones de Proyecto.

| Código | Ud | Descripción | Rendimiento | Precio | Importe |
|---|---|---|---|---|---|
| mo110 | h | Peón especializado de albañilería. (mano de obra) | 0.297 | 1.97 | 0.59 |
| mo111 | h | Peón de albañilería. (mano de obra) | 0.351 | 1.93 | 0.68 |
| % | % | Costes directos complementarios | 2 % | 1.27 | 0.03 |
|  |  | Costes directos |  |  | 1.30 |
