# Lavamanos sobre cubierta

- Propiedad del archivo: CYPE INGENIEROS, S.A.
- Formato: FIEBDC-3/2002
- Ámbito geográfico: Honduras
- Costes indirectos: 3.00 %
- Gastos generales: 13.00 %
- Beneficio industrial: 6.00 %
- IVA: 15.00 %

## S Señalización y equipamiento

### SA Loza sanitaria

#### SAL Lavamanos

**SAL010** Ud Lavamanos sobre cubierta, serie Urbi 1 "ROCA", color blanco, de 450 mm de diámetro, equipado con grifería monomando empotrada, serie Touch "ROCA", modelo 5A3547C00, acabado cromo, de 82x146 mm y desagüe, acabado blanco, con sifón botella.
Suministro e instalación de lavamanos de porcelana sanitaria esmaltada, sobre cubierta, serie Urbi 1 "ROCA", color blanco, de 450 mm de diámetro, equipado con grifería monomando empotrada, serie Touch "ROCA", modelo 5A3547C00, acabado cromo, de 82x146 mm y desagüe, acabado blanco, con sifón botella. Incluso conexión a las redes de agua fría y caliente y a la red de desagüe existente, fijación del aparato y sellado con silicona. Totalmente instalado, conexionado, probado y en funcionamiento.
Incluye: Replanteo y trazado en el paramento soporte de la situación del aparato. Colocación, nivelación y fijación de los elementos de soporte. Nivelación, aplomado y colocación del aparato. Conexión a la red de desagüe. Montaje de la grifería. Conexión a las redes de agua fría y caliente. Montaje de accesorios y complementos. Sellado de juntas.
Criterio de medición de proyecto: Número de unidades previstas, según documentación gráfica de Proyecto.
Criterio de medición de obra: Se medirá el número de unidades realmente colocadas según especificaciones de Proyecto.

| Código | Ud | Descripción | Rendimiento | Precio | Importe |
|---|---|---|---|---|---|
| mt30lpr010b | Ud | Lavamanos de porcelana sanitaria esmaltada, sobre cubierta, serie Urbi 1 "ROCA", color blanco, de 450 mm de diámetro. (material) | 1.000 | 183.87 | 183.87 |
| mt31gmo012a | Ud | Grifería monomando empotrada para lavamanos, serie Touch "ROCA", modelo 5A3547C00, acabado cromo, de 82x146 mm, compuesta de caño de 152 mm de longitud, aireador, llave de paso de 1/2", posibilidad de limitar la temperatura y el caudal. (material) | 1.000 | 368.93 | 368.93 |
| mt30sif010c | Ud | Sifón botella extensible, para lavamanos, acabado blanco. (material) | 1.000 | 8.92 | 8.92 |
| mt30www010 | Ud | Material auxiliar para instalación de loza sanitaria. (material) | 1.000 | 1.29 | 1.29 |
| op00tal010 |  | Taladro. | 1.000 | 0.00 | 0.00 |
| op00ato010 |  | Atornillador. | 1.000 | 0.00 | 0.00 |
| mo007 | h | Fontanero. (mano de obra) | 1.355 | 3.07 | 4.16 |
| % | % | Costes directos complementarios | 2 % | 567.17 | 11.34 |
|  |  | Costes directos |  |  | 578.51 |
