# Entibación cuajada de pozo para recalce de cimientos, realizada con medios manuales, con ancho de la excavación de hasta 2 m

- Propiedad del archivo: CYPE INGENIEROS, S.A.
- Formato: FIEBDC-3/2002
- Ámbito geográfico: Honduras
- Costes indirectos: 3.00 %
- Gastos generales: 13.00 %
- Beneficio industrial: 6.00 %
- IVA: 15.00 %

## A Acondicionamiento del terreno

### AZ Recalces

#### AZC Entibaciones

**AZC010** m² Entibación cuajada de pozo para recalce de cimientos, realizada con medios manuales, con ancho de la excavación de hasta 2 m.
Montaje de entibación cuajada, en pozo para recalce de cimientos, con ancho de la excavación hasta 2 m, realizada con medios manuales, mediante tablones, cabeceros y codales de madera, para una protección del 100% de los paramentos verticales de la excavación. Incluso parte proporcional de desmontaje de la entibación después del relleno de tierras o simultáneamente a éste.
Incluye: Replanteo general y fijación de los puntos y niveles de referencia. Montaje de tablones, cabeceros y codales. Clavado de todos los elementos. Retirada del conjunto.
Criterio de medición de proyecto: Superficie medida en proyección horizontal, según documentación gráfica de Proyecto.
Criterio de medición de obra: Se medirá, en proyección horizontal, la superficie realmente ejecutada según especificaciones de Proyecto.

| Código | Ud | Descripción | Rendimiento | Precio | Importe |
|---|---|---|---|---|---|
| mt08emt030 | m² | Apuntalamiento y entibación cuajada de zanjas y pozos de 2 m de ancho como máximo, para una protección del 100% mediante tablones, cabeceros y codales de madera (10 usos). (material) | 1.100 | 35.87 | 39.46 |
| mo113 | h | Peón de albañilería. (mano de obra) | 1.384 | 1.44 | 1.99 |
| % | % | Costes directos complementarios | 2 % | 41.45 | 0.83 |
|  |  | Costes directos |  |  | 42.28 |
