# Secamanos eléctrico, potencia calorífica de 2600 W, carcasa de aluminio, acabado lacado color blanco, pulsador con 50 segundos de temporización

- Propiedad del archivo: CYPE INGENIEROS, S.A.
- Formato: FIEBDC-3/2002
- Ámbito geográfico: Honduras
- Costes indirectos: 3.00 %
- Gastos generales: 13.00 %
- Beneficio industrial: 6.00 %
- IVA: 15.00 %

## S Señalización y equipamiento

### SM Baños

#### SMA Accesorios

**SMA010** Ud Secamanos eléctrico, potencia calorífica de 2600 W, carcasa de aluminio, acabado lacado color blanco, pulsador con 50 segundos de temporización.
Suministro e instalación de secamanos eléctrico, potencia calorífica de 2600 W, carcasa de aluminio, acabado lacado color blanco, pulsador con 50 segundos de temporización, interior fabricado en policarbonato gris, de 330x265x190 mm, con aislamiento eléctrico (clase I). Totalmente montado.
Incluye: Replanteo y trazado en el paramento de la situación del accesorio. Colocación y fijación de los accesorios de soporte.
Criterio de medición de proyecto: Número de unidades previstas, según documentación gráfica de Proyecto.
Criterio de medición de obra: Se medirá el número de unidades realmente colocadas según especificaciones de Proyecto.

| Código | Ud | Descripción | Rendimiento | Precio | Importe |
|---|---|---|---|---|---|
| mt31abs015b | Ud | Secamanos eléctrico, potencia calorífica de 2600 W, carcasa de aluminio, acabado lacado color blanco, pulsador con 50 segundos de temporización, interior fabricado en policarbonato gris, de 330x265x190 mm, con aislamiento eléctrico (clase I). (material) | 1.000 | 684.13 | 684.13 |
| op00ato010 |  | Atornillador. | 1.000 | 0.00 | 0.00 |
| op00tal010 |  | Taladro. | 1.000 | 0.00 | 0.00 |
| mo105 | h | Ayudante de fontanero. (mano de obra) | 0.336 | 2.01 | 0.68 |
| % | % | Costes directos complementarios | 2 % | 684.81 | 13.70 |
|  |  | Costes directos |  |  | 698.51 |
