# Malla soldada tipo 6x6 10/10 de acero Grado 70, colocada en obra, en placa de cimientos

- Propiedad del archivo: CYPE INGENIEROS, S.A.
- Formato: FIEBDC-3/2002
- Ámbito geográfico: Honduras
- Costes indirectos: 3.00 %
- Gastos generales: 13.00 %
- Beneficio industrial: 6.00 %
- IVA: 15.00 %

## C Cimentaciones

### CH Concretos, aceros y encofrados

#### CHA Aceros

**CHA020** m² Malla soldada tipo 6x6 10/10 de acero Grado 70, colocada en obra, en placa de cimientos.
Suministro y colocación de malla soldada tipo 6x6 10/10 de acero Grado 70, colocada en obra, en placa de cimientos. Incluso parte proporcional de alambre de atar, cortes y traslapes.
Incluye: Corte de la malla soldada. Montaje y colocación de la malla soldada. Sujeción de la malla soldada.
Criterio de medición de proyecto: Superficie teórica medida según documentación gráfica de Proyecto. No se ha incrementado la medición por traslapes, ya que en la descomposición se ha considerado un 20% más de superficie.
Criterio de medición de obra: Se medirá la superficie teórica ejecutada según especificaciones de Proyecto.

| Código | Ud | Descripción | Rendimiento | Precio | Importe |
|---|---|---|---|---|---|
| mt07ame120aa | m² | Malla soldada tipo 6x6 10/10 de acero Grado 70, con varillas lisas espaciadas 15,24x15,24 cm de 3,43 mm de diámetro, según ASTM A 185 y ASTM A 497. (material) | 1.200 | 0.85 | 1.02 |
| mt08var050 | kg | Alambre galvanizado para atar, de 1,30 mm de diámetro. (material) | 0.014 | 1.11 | 0.02 |
| op00ciz020 |  | Cizalla para acero en varillas corrugadas. | 1.000 | 0.00 | 0.00 |
| op00ata010 |  | Atadora de armadura. | 1.000 | 0.00 | 0.00 |
| mo042 | h | Armador de hierro. (mano de obra) | 0.028 | 3.11 | 0.09 |
| mo088 | h | Ayudante de armador de hierro. (mano de obra) | 0.028 | 2.12 | 0.06 |
| % | % | Costes directos complementarios | 2 % | 1.19 | 0.02 |
|  |  | Costes directos |  |  | 1.21 |
