# Concreto para armar en placas de cimientos

- Propiedad del archivo: CYPE INGENIEROS, S.A.
- Formato: FIEBDC-3/2002
- Ámbito geográfico: Honduras
- Divisa: HNL
- Costes indirectos: 3.00 %
- Gastos generales: 13.00 %
- Beneficio industrial: 6.00 %
- IVA: 15.00 %

## C Cimentaciones

### CH Concretos, aceros y encofrados

#### CHH Concretos

**CHH030** m³ Concreto para armar en placas de cimientos.
Concreto para armar en placas de cimientos, f'c=210 kg/cm² (3000 psi), clase de exposición F0 S0 P0 C0, tamaño máximo del agregado 12,5 mm, consistencia blanda, mezclado en obra, y fundido con medios manuales.
Incluye: Preparación del concreto. Fundido y compactación del concreto. Curado del concreto.
Criterio de medición de proyecto: Volumen teórico, según documentación gráfica de Proyecto.
Criterio de medición de obra: Se medirá el volumen teórico ejecutado según especificaciones de Proyecto, sin incluir los incrementos por excesos de excavación no autorizados.

| Código | Ud | Descripción | Rendimiento | Precio | Importe |
|---|---|---|---|---|---|
| mt08aaa010a | m³ | Agua. (material) | 0.226 | 39.09 | 8.83 |
| mt01arg000i | m³ | Arena cribada. (material) | 0.582 | 353.79 | 205.91 |
| mt01arg001ie | m³ | Agregado grueso homogeneizado, de tamaño máximo 12,5 mm. (material) | 0.873 | 324.78 | 283.53 |
| mt08cem000i | kg | Cemento gris en sacos. (material) | 376.320 | 4.25 | 1599.36 |
| mq06hor010 | h | Mezcladora de concreto eléctrica con una capacidad de amasado de 160 l. (maquinaria) | 0.693 | 78.03 | 54.07 |
| au00auh040 |  | Vibrador de concreto, eléctrico. | 1.000 | 0.00 | 0.00 |
| mo045 | h | Armador, en trabajos de colocación del concreto. (mano de obra) | 0.422 | 120.22 | 50.73 |
| mo092 | h | Ayudante de armador, en trabajos de colocación del concreto. (mano de obra) | 0.506 | 89.80 | 45.44 |
| mo113 | h | Peón de albañilería. (mano de obra) | 1.266 | 83.20 | 105.33 |
| mo112 | h | Peón especializado de albañilería. (mano de obra) | 1.326 | 84.56 | 112.13 |
| % | % | Herramienta menor | 2 % | 2465.33 | 49.31 |
|  |  | Costes directos |  |  | 2514.64 |
