# Equipo de depuración de polietileno de alta densidad (PEAD/HDPE) formado por fosa séptica con filtro biológico anaeróbico y filtro biológico aeróbico

- Propiedad del archivo: CYPE INGENIEROS, S.A.
- Formato: FIEBDC-3/2002
- Ámbito geográfico: Honduras
- Costes indirectos: 0.03 %
- Gastos generales: 13.00 %
- Beneficio industrial: 6.00 %
- IVA: 15.00 %

## I Instalaciones

### IU Urbanas

#### IUE Tratamiento de aguas residuales

**IUE050** Ud Equipo de depuración de polietileno de alta densidad (PEAD/HDPE) formado por fosa séptica con filtro biológico anaeróbico y filtro biológico aeróbico, de 10000 litros, de 4260x1930x2165 mm, capacidad para 56 usuarios (H.E.).
Suministro e instalación de equipo de depuración de polietileno de alta densidad (PEAD/HDPE) formado por fosa séptica con filtro biológico anaeróbico y filtro biológico aeróbico, de 10000 litros, de 4260x1930x2165 mm, capacidad para 56 usuarios (H.E.), con bocas de acceso, boca de entrada y boca de salida de 110 mm de diámetro. Totalmente instalado y en funcionamiento.
Incluye: Replanteo. Colocación y conexionado del equipo de depuración. Puesta en marcha.
Criterio de medición de proyecto: Número de unidades previstas, según documentación gráfica de Proyecto.
Criterio de medición de obra: Se medirá el número de unidades realmente ejecutadas según especificaciones de Proyecto.

| Código | Ud | Descripción | Rendimiento | Precio | Importe |
|---|---|---|---|---|---|
| mt46fed110g | Ud | Equipo de depuración de polietileno de alta densidad (PEAD/HDPE) formado por fosa séptica con filtro biológico anaeróbico y filtro biológico aeróbico, de 10000 litros, de 4260x1930x2165 mm, capacidad para 56 usuarios (H.E.), con bocas de acceso, boca de entrada y boca de salida de 110 mm de diámetro, para tratamiento de aguas residuales. (material) | 1.000 | 7793.75 | 7793.75 |
| mo007 | h | Fontanero. (mano de obra) | 2.326 | 3.07 | 7.14 |
| mo099 | h | Ayudante de fontanero. (mano de obra) | 2.326 | 2.01 | 4.68 |
| % | % | Costes directos complementarios | 2 % | 7805.57 | 156.11 |
|  |  | Costes directos |  |  | 7961.68 |
