# Geotextil tejido

- Propiedad del archivo: CYPE INGENIEROS, S.A.
- Formato: FIEBDC-3/2002
- Ámbito geográfico: Honduras
- Divisa: HNL
- Costes indirectos: 3.00 %
- Gastos generales: 13.00 %
- Beneficio industrial: 6.00 %
- IVA: 15.00 %

## N Aislamientos e impermeabilizaciones

### NG Geosintéticos

#### NGX Geotextiles

**NGX020** m² Geotextil tejido.
Suministro y colocación sobre el terreno de geotextil tejido a base de polipropileno, con una resistencia a la tracción longitudinal de 20,0 kN/m, una resistencia a la tracción transversal de 20,0 kN/m, una apertura de cono a la prueba de perforación dinámica según ISO 13433 inferior a 16 mm, resistencia CBR a punzonamiento 2,4 kN y una masa superficial de 93 g/m². Incluso cortes, fijaciones al terreno, resolución de traslapes y uniones.
Incluye: Colocación del geotextil sobre el terreno. Resolución de traslapes y uniones. Fijación del geotextil al terreno mediante grapas.
Criterio de medición de proyecto: Superficie medida según documentación gráfica de Proyecto.
Criterio de medición de obra: Se medirá la superficie realmente ejecutada según especificaciones de Proyecto, incluyendo las entregas y los traslapes.

| Código | Ud | Descripción | Rendimiento | Precio | Importe |
|---|---|---|---|---|---|
| mt14gsa040bb | m² | Geotextil tejido a base de polipropileno, con una resistencia a la tracción longitudinal de 20 kN/m, una resistencia a la tracción transversal de 20 kN/m, una apertura de cono a la prueba de perforación dinámica según ISO 13433 inferior a 16 mm, resistencia CBR a punzonamiento 2,4 kN y una masa superficial de 93 g/m². (material) | 1.100 | 19.22 | 21.14 |
| mo041 | h | Albañil de obra civil. (mano de obra) | 0.002 | 80.96 | 0.16 |
| mo087 | h | Ayudante de albañil de obra civil. (mano de obra) | 0.005 | 60.43 | 0.30 |
| % | % | Herramienta menor | 2 % | 21.60 | 0.43 |
|  |  | Costes directos |  |  | 22.03 |
