# Sistema aéreo de anclaje para sujeción de árbol con diámetro de tronco entre 10 y 15 cm

- Propiedad del archivo: CYPE INGENIEROS, S.A.
- Formato: FIEBDC-3/2002
- Ámbito geográfico: Honduras
- Divisa: HNL
- Costes indirectos: 3.00 %
- Gastos generales: 13.00 %
- Beneficio industrial: 6.00 %
- IVA: 15.00 %

**JDS020** Ud Sistema aéreo de anclaje para sujeción de árbol con diámetro de tronco entre 10 y 15 cm, formado por tres cables de acero galvanizado, de 4,0 m de longitud, con tensor de trinquete en uno de sus extremos y anclaje para empotrar en el terreno en el otro extremo y tres juegos de cables de acero, de 5 m de longitud, con eslinga y manguito de neopreno para sujetar el tronco del árbol desde este extremo y tensarlo mediante el trinquete que incorpora el cable que queda empotrado en el terreno.
Sistema aéreo de anclaje para sujeción de árbol con diámetro de tronco entre 10 y 15 cm, formado por tres cables de acero galvanizado, de 4,0 m de longitud, con tensor de trinquete en uno de sus extremos y anclaje para empotrar en el terreno en el otro extremo y tres juegos de cables de acero, de 5 m de longitud, con eslinga y manguito de neopreno para sujetar el tronco del árbol desde este extremo y tensarlo mediante el trinquete que incorpora el cable que queda empotrado en el terreno.
Incluye: Colocación del sistema de anclaje. Sujeción del sistema al tronco del árbol. Tensado.
Criterio de medición de proyecto: Número de unidades previstas, según documentación gráfica de Proyecto.
Criterio de medición de obra: Se medirá el número de unidades realmente ejecutadas según especificaciones de Proyecto.

| Código | Ud | Descripción | Rendimiento | Precio | Importe |
|---|---|---|---|---|---|
| mt48adp020b | Ud | Kit de anclaje para sujeción de árbol, con diámetro de tronco entre 10 y 15 cm, compuesto por tres cables de acero galvanizado, de 4,0 m de longitud, con tensor de trinquete en uno de sus extremos y anclaje para empotrar en el terreno en el otro extremo y tres juegos de cables de acero, de 5 m de longitud, con eslinga y manguito de neopreno. (material) | 1.000 | 1313.10 | 1313.10 |
| mo040 | h | Jardinero. (mano de obra) | 0.295 | 71.73 | 21.16 |
| mo115 | h | Peón de jardinería. (mano de obra) | 1.474 | 51.22 | 75.50 |
| % | % | Herramienta menor | 2 % | 1409.76 | 28.20 |
|  |  | Costes directos |  |  | 1437.96 |
