# Geotextil tejido

- Propiedad del archivo: CYPE Ingenieros S.A.
- Formato: FIEBDC-3/2016
- Programa: Generador de precios de la construcción. CYPE Ingenieros, S.A.
- Fecha: 14/12/2021
- Ámbito geográfico: Honduras
- Divisa: HNL
- Costes indirectos: 3 %
- Gastos generales: 13 %
- Beneficio industrial: 6 %
- IVA: 15 %

## N Aislamientos e impermeabilizaciones

### NG Geosintéticos

#### NGX Geotextiles

**NGX020** m² Geotextil tejido.
Suministro y colocación sobre el terreno de geotextil tejido a base de polipropileno, con una resistencia a la tracción longitudinal de 42,0 kN/m, una resistencia a la tracción transversal de 42,0 kN/m, una apertura de cono a la prueba de perforación dinámica según ISO 13433 inferior a 12 mm, resistencia CBR a punzonamiento 4 kN y una masa superficial de 178 g/m². Incluso cortes, fijaciones al terreno, resolución de traslapes y uniones.
Incluye: Colocación del geotextil sobre el terreno. Resolución de traslapes y uniones. Fijación del geotextil al terreno mediante grapas.
Criterio de medición de proyecto: Superficie medida según documentación gráfica de Proyecto.
Criterio de medición de obra: Se medirá la superficie realmente ejecutada según especificaciones de Proyecto, incluyendo las entregas y los traslapes.

| Código | Ud | Descripción | Rendimiento | Precio | Importe |
|---|---|---|---|---|---|
| mt14gsa040dd | m² | Geotextil tejido a base de polipropileno, con una resistencia a la tracción longitudinal de 42 kN/m, una resistencia a la tracción transversal de 42 kN/m, una apertura de cono a la prueba de perforación dinámica según ISO 13433 inferior a 12 mm, resistencia CBR a punzonamiento 4 kN y una masa superficial de 178 g/m². (material) | 1.1 | 37.28 | 41.008 |
| mo041 | h | Albañil de obra civil. (mano de obra) | 0.002 | 80.96 | 0.162 |
| mo087 | h | Ayudante de albañil de obra civil. (mano de obra) | 0.005 | 60.43 | 0.302 |
| % | % | Herramienta menor | 2 % | 41.472 | 0.829 |
|  |  | Costes directos |  |  | 42.301 |

Residuos:
- colocación: mt14gsa040dd; factor de residuo 0.07

## Recursos

**mt14gsa040dd** m² Geotextil tejido a base de polipropileno
Datos técnicos: Coste energético 17.622 MJ; Emisión de CO2 0.583 kg; Código LER 17 06 04; Masa del elemento 0.178 kg; Volumen 0.000297 m3
Residuos:
- embalaje: re170203 Plástico. (componente de residuo); rendimiento 0.024 kg; Código LER 17 02 03; Masa del elemento 1 kg; Volumen 0.001667 m3
