# Protección de árbol

- Propiedad del archivo: CYPE INGENIEROS, S.A.
- Formato: FIEBDC-3/2002
- Ámbito geográfico: Honduras
- Divisa: HNL
- Costes indirectos: 3.00 %
- Gastos generales: 13.00 %
- Beneficio industrial: 6.00 %
- IVA: 15.00 %

## 0 Trabajos preliminares

### 0C Protecciones provisionales

#### 0CB Arbolado

**0CB010** Ud Protección de árbol.
Protección de árbol existente mediante vallas trasladables de 3,50x2,00 m, formadas por panel de malla soldada con pliegues de refuerzo, de 200x100 mm de paso de malla, con alambres horizontales de 5 mm de diámetro y verticales de 4 mm, soldados en los extremos a postes verticales de 40 mm de diámetro, acabado galvanizado, amortizables en 5 usos y bases prefabricadas de concreto, de 65x24x12 cm, con 8 orificios, para soporte de los postes, amortizables en 5 usos, fijadas al pavimento con pletinas de 20x4 mm y tacos de expansión de acero, para impedir el golpeo por parte de la maquinaria durante los trabajos en las proximidades. Incluso montaje, mantenimiento en condiciones seguras durante todo el periodo de tiempo que se requiera y desmontaje.
Incluye: Montaje. Fijación de las bases al pavimento. Desmontaje posterior. Transporte hasta el lugar de almacenaje o retirada a contenedor.
Criterio de medición de proyecto: Número de unidades previstas, según documentación gráfica de Proyecto.
Criterio de medición de obra: Se medirá el número de unidades realmente ejecutadas según especificaciones de Proyecto.

| Código | Ud | Descripción | Rendimiento | Precio | Importe |
|---|---|---|---|---|---|
| mt50spv020 | Ud | Valla trasladable de 3,50x2,00 m, formada por panel de malla soldada con pliegues de refuerzo, de 200x100 mm de paso de malla, con alambres horizontales de 5 mm de diámetro y verticales de 4 mm de diámetro, soldados en los extremos a postes verticales de 40 mm de diámetro, acabado galvanizado, para delimitación provisional de zona de obras, incluso argollas para unión de postes. (material) | 0.600 | 1129.38 | 677.63 |
| mt50spv025 | Ud | Base prefabricada de concreto, de 65x24x12 cm, con 8 orificios, reforzada con varillas de acero, para soporte de valla trasladable. (material) | 0.600 | 176.29 | 105.77 |
| mt07ala111ba | m | Pletina de acero laminado S275JR, en perfil plano laminado en caliente, de 20x4 mm, para aplicaciones estructurales. (material) | 0.720 | 41.00 | 29.52 |
| mt26aaa023a | Ud | Anclaje mecánico con taco de expansión de acero galvanizado, tuerca y arandela. (material) | 1.440 | 41.51 | 59.77 |
| mo020 | h | Albañil. (mano de obra) | 0.110 | 115.52 | 12.71 |
| mo113 | h | Peón de albañilería. (mano de obra) | 0.219 | 83.20 | 18.22 |
| % | % | Herramienta menor | 2 % | 903.62 | 18.07 |
|  |  | Costes directos |  |  | 921.69 |
