# Canaleta prefabricada de concreto polímero, de 1000 mm de longitud, 150 mm de ancho y 143 mm de alto con rejilla "TRAMEX" de acero galvanizado, carga de rotura 125 kN, de 1000 mm de longitud

- Propiedad del archivo: CYPE INGENIEROS, S.A.
- Formato: FIEBDC-3/2002
- Ámbito geográfico: Honduras
- Costes indirectos: 3.00 %
- Gastos generales: 13.00 %
- Beneficio industrial: 6.00 %
- IVA: 15.00 %

## A Acondicionamiento del terreno

### AS Red de desagüe

#### ASI Sistemas de drenaje de suelos

**ASI050** m Canaleta prefabricada de concreto polímero, de 1000 mm de longitud, 150 mm de ancho y 143 mm de alto con rejilla "TRAMEX" de acero galvanizado, carga de rotura 125 kN, de 1000 mm de longitud.
Suministro y colocación de canaleta prefabricada de concreto polímero, de 1000 mm de longitud, 150 mm de ancho y 143 mm de alto con rejilla "TRAMEX" de acero galvanizado, carga de rotura 125 kN, de 1000 mm de longitud, colocada sobre solera de concreto simple f'c=210 kg/cm² (21 MPa), clase de exposición F0 S0 P0 C0, tamaño máximo del agregado 19 mm, consistencia blanda de 10 cm de espesor. Incluso p/p de accesorios de montaje, piezas especiales, material auxiliar, elementos de sujeción y sin incluir la excavación. Totalmente montada, conexionada a la red general de desagüe y probada.
Incluye: Replanteo y trazado de la canaleta. Eliminación de las tierras sueltas del fondo de la excavación. Vertido y compactación del concreto en formación de solera. Montaje de las piezas prefabricadas. Formación de agujeros para conexionado de tubos. Empalme y rejuntado de los colectores a la canaleta. Colocación de la rejilla.
Criterio de medición de proyecto: Longitud medida en proyección horizontal, según documentación gráfica de Proyecto.
Criterio de medición de obra: Se medirá, en proyección horizontal, la longitud realmente ejecutada según especificaciones de Proyecto.

| Código | Ud | Descripción | Rendimiento | Precio | Importe |
|---|---|---|---|---|---|
| mt10hmf050akb | m³ | Concreto simple f'c=210 kg/cm² (21 MPa), clase de exposición F0 S0 P0 C0, tamaño máximo del agregado 19 mm, consistencia blanda, premezclado, según ACI 318-08. (material) | 0.046 | 99.70 | 4.59 |
| mt11can110c | Ud | Canaleta prefabricada de concreto polímero, de 1000 mm de longitud, 150 mm de ancho y 143 mm de alto, incluso p/p de piezas especiales. (material) | 1.000 | 26.36 | 26.36 |
| mt11can120j | Ud | Rejilla "TRAMEX" de acero galvanizado, carga de rotura 125 kN, de 1000 mm de longitud y 150 mm de ancho, para canaleta prefabricada de concreto polímero, incluso p/p de elementos de sujeción. (material) | 1.000 | 26.13 | 26.13 |
| mt11var020 | Ud | Material auxiliar para saneamiento. (material) | 3.000 | 0.76 | 2.28 |
| au00auh040 |  | Vibrador de concreto, eléctrico. | 1.000 | 0.00 | 0.00 |
| mo019 | h | Albañil. (mano de obra) | 0.436 | 2.97 | 1.29 |
| mo111 | h | Peón de albañilería. (mano de obra) | 0.480 | 1.93 | 0.93 |
| % | % | Costes directos complementarios | 2 % | 61.58 | 1.23 |
|  |  | Costes directos |  |  | 62.81 |
