# Cimentación de concreto ciclópeo

- Propiedad del archivo: CYPE INGENIEROS, S.A.
- Formato: FIEBDC-3/2002
- Ámbito geográfico: Honduras
- Divisa: HNL
- Costes indirectos: 3.00 %
- Gastos generales: 13.00 %
- Beneficio industrial: 6.00 %
- IVA: 15.00 %

## C Cimentaciones

### CM Semiprofundas

#### CMP Pozos de cimentación

**CMP010** m³ Cimentación de concreto ciclópeo.
Cimentación de concreto ciclópeo, con concreto f'c=175 kg/cm² (2500 psi), clase de exposición F0 S0 P0 C0, tamaño máximo del agregado 25 mm, consistencia blanda, mezclado en obra y fundido con medios manuales (60% de volumen) y piedra bola de 15 a 30 cm de diámetro (40% de volumen).
Incluye: Replanteo y trazado de las zapatas y de las columnas u otros elementos estructurales que apoyen en las mismas. Preparación del concreto. Fundido y compactación del concreto. Colocación de las piedras en el concreto fresco. Coronación y enrase de cimientos. Curado del concreto.
Criterio de medición de proyecto: Volumen teórico, según documentación gráfica de Proyecto.
Criterio de medición de obra: Se medirá el volumen teórico ejecutado según especificaciones de Proyecto, sin incluir los incrementos por excesos de excavación no autorizados.

| Código | Ud | Descripción | Rendimiento | Precio | Importe |
|---|---|---|---|---|---|
| mt08aaa010a | m³ | Agua. (material) | 0.131 | 38.17 | 5.00 |
| mt01arg000i | m³ | Arena cribada. (material) | 0.320 | 345.69 | 110.62 |
| mt01arg001io | m³ | Agregado grueso homogeneizado, de tamaño máximo 25 mm. (material) | 0.567 | 283.53 | 160.76 |
| mt08cem000i | kg | Cemento gris en sacos. (material) | 193.446 | 4.15 | 802.80 |
| mt01arg100b | m³ | Piedra bola de 15 a 30 cm de diámetro. (material) | 0.400 | 557.56 | 223.02 |
| mq06hor010 | h | Mezcladora de concreto eléctrica con una capacidad de amasado de 160 l. (maquinaria) | 0.396 | 76.31 | 30.22 |
| au00auh040 |  | Vibrador de concreto, eléctrico. | 1.000 | 0.00 | 0.00 |
| mo045 | h | Armador, en trabajos de colocación del concreto. (mano de obra) | 0.110 | 118.68 | 13.05 |
| mo092 | h | Ayudante de armador, en trabajos de colocación del concreto. (mano de obra) | 0.110 | 88.65 | 9.75 |
| mo113 | h | Peón de albañilería. (mano de obra) | 2.027 | 82.13 | 166.48 |
| mo112 | h | Peón especializado de albañilería. (mano de obra) | 1.205 | 83.48 | 100.59 |
| % | % | Herramienta menor | 2 % | 1622.29 | 32.45 |
|  |  | Costes directos |  |  | 1654.74 |
