# Demolición de alicatado de gres y picado del material de agarre adherido al soporte, con martillo eléctrico, y carga manual de escombros sobre camión o contenedor

- Propiedad del archivo: CYPE INGENIEROS, S.A.
- Formato: FIEBDC-3/2002
- Ámbito geográfico: Honduras
- Costes indirectos: 3.00 %
- Gastos generales: 13.00 %
- Beneficio industrial: 6.00 %
- IVA: 15.00 %

## D Demoliciones

### DR Revestimientos

#### DRA Alicatados

**DRA010** m² Demolición de alicatado de gres y picado del material de agarre adherido al soporte, con martillo eléctrico, y carga manual de escombros sobre camión o contenedor.
Demolición de alicatado de gres y picado del material de agarre adherido al soporte sin incluir la demolición de la base soporte, con martillo eléctrico. Incluso p/p de limpieza, acopio, retirada y carga manual de escombros sobre camión o contenedor.
Incluye: Demolición del alicatado con martillo eléctrico. Retirada y acopio de escombros. Limpieza de los restos de obra. Carga de escombros sobre camión o contenedor.
Criterio de medición de proyecto: Superficie medida según documentación gráfica de Proyecto.
Criterio de medición de obra: Se medirá la superficie realmente demolida según especificaciones de Proyecto.

| Código | Ud | Descripción | Rendimiento | Precio | Importe |
|---|---|---|---|---|---|
| mq05mai040 | h | Martillo eléctrico. (maquinaria) | 0.249 | 1.98 | 0.49 |
| mq06hor010 | h | Mezcladora de concreto. (maquinaria) | 0.005 | 1.19 | 0.01 |
| mo111 | h | Peón de albañilería. (mano de obra) | 0.285 | 1.93 | 0.55 |
| % | % | Costes directos complementarios | 2 % | 1.05 | 0.02 |
|  |  | Costes directos |  |  | 1.07 |
