# Levantado con recuperación del material de alicatado de gres y picado del material de agarre adherido a su superficie y al soporte

- Propiedad del archivo: CYPE INGENIEROS, S.A.
- Formato: FIEBDC-3/2002
- Ámbito geográfico: Honduras
- Costes indirectos: 3.00 %
- Gastos generales: 13.00 %
- Beneficio industrial: 6.00 %
- IVA: 15.00 %

## D Demoliciones

### DR Revestimientos

#### DRA Alicatados

**DRA010** m² Levantado con recuperación del material de alicatado de gres y picado del material de agarre adherido a su superficie y al soporte, con medios manuales, posterior reposición y carga manual de escombros sobre camión o contenedor.
Levantado de alicatado de gres y picado del material de agarre adherido a su superficie y al soporte sin incluir la demolición de la base soporte, con medios manuales y recuperación, acopio y colocación del material en el mismo emplazamiento. Incluso p/p de limpieza, acopio, retirada y carga manual de escombros sobre camión o contenedor.
Incluye: Levantado manual del alicatado. Limpieza del reverso de las baldosas. Acopio de los materiales a reutilizar. Reposición del alicatado. Retirada y acopio de escombros. Limpieza de los restos de obra. Carga de escombros sobre camión o contenedor.
Criterio de medición de proyecto: Superficie medida según documentación gráfica de Proyecto.
Criterio de medición de obra: Se medirá la superficie realmente desmontada según especificaciones de Proyecto.

| Código | Ud | Descripción | Rendimiento | Precio | Importe |
|---|---|---|---|---|---|
| mt08aaa010a | m³ | Agua. (material) | 0.006 | 1.23 | 0.01 |
| mt01arg005a | t | Arena de cantera, para mortero mezclado en obra. (material) | 0.049 | 16.58 | 0.81 |
| mt08cem000i | kg | Cemento gris en sacos. (material) | 7.500 | 0.13 | 0.98 |
| mt09lec010b | m³ | Lechada de cemento blanco BL 22,5 X. (material) | 0.001 | 125.29 | 0.13 |
| mq06hor010 | h | Mezcladora de concreto. (maquinaria) | 0.021 | 1.19 | 0.02 |
| mo111 | h | Peón de albañilería. (mano de obra) | 0.939 | 1.93 | 1.81 |
| mo023 | h | Colocador de revestimiento cerámico. (mano de obra) | 0.356 | 2.97 | 1.06 |
| mo060 | h | Ayudante de colocador de revestimiento cerámico. (mano de obra) | 0.356 | 2.01 | 0.72 |
| % | % | Costes directos complementarios | 2 % | 5.54 | 0.11 |
|  |  | Costes directos |  |  | 5.65 |
