# Levantado con recuperación del material de pavimento existente en el interior del edificio

- Propiedad del archivo: CYPE INGENIEROS, S.A.
- Formato: FIEBDC-3/2002
- Ámbito geográfico: Honduras
- Costes indirectos: 3.00 %
- Gastos generales: 13.00 %
- Beneficio industrial: 6.00 %
- IVA: 15.00 %

## D Demoliciones

### DR Revestimientos

#### DRS Suelos y pavimentos

**DRS020** m² Levantado con recuperación del material de pavimento existente en el interior del edificio, de baldosas cerámicas y picado del material de agarre adherido a su superficie, con medios manuales y posterior reposición.
Levantado de pavimento existente en el interior del edificio, de baldosas cerámicas y picado del material de agarre adherido a su superficie sin incluir la demolición de la base soporte, con medios manuales y recuperación, acopio y colocación del material en el mismo emplazamiento, sin deteriorar los elementos constructivos contiguos. Incluso p/p de limpieza, acopio, retirada y carga manual de escombros sobre camión o contenedor.
Incluye: Levantado manual de los elementos. Limpieza del reverso de las baldosas. Acopio de los materiales a reutilizar. Reposición del pavimento. Retirada y acopio de escombros. Limpieza de los restos de obra. Carga de escombros sobre camión o contenedor.
Criterio de medición de proyecto: Superficie medida según documentación gráfica de Proyecto.
Criterio de medición de obra: Se medirá la superficie realmente desmontada según especificaciones de Proyecto.

| Código | Ud | Descripción | Rendimiento | Precio | Importe |
|---|---|---|---|---|---|
| mt08aaa010a | m³ | Agua. (material) | 0.006 | 1.23 | 0.01 |
| mt01arg005a | t | Arena de cantera, para mortero mezclado en obra. (material) | 0.049 | 16.58 | 0.81 |
| mt08cem000i | kg | Cemento gris en sacos. (material) | 7.500 | 0.13 | 0.98 |
| mt18wwa100b | Ud | Crucetas de PVC para separación entre 3 y 15 mm. (material) | 14.000 | 0.03 | 0.42 |
| mt09mcr060a | kg | Mortero de juntas cementoso, CG1, para junta abierta entre 3 y 15 mm. (material) | 0.300 | 0.56 | 0.17 |
| mq06hor010 | h | Mezcladora de concreto. (maquinaria) | 0.021 | 1.19 | 0.02 |
| mo110 | h | Peón especializado de albañilería. (mano de obra) | 0.297 | 1.97 | 0.59 |
| mo111 | h | Peón de albañilería. (mano de obra) | 0.610 | 1.93 | 1.18 |
| mo022 | h | Colocador de pisos. (mano de obra) | 0.350 | 2.97 | 1.04 |
| mo059 | h | Ayudante de colocador de pisos. (mano de obra) | 0.175 | 2.01 | 0.35 |
| % | % | Costes directos complementarios | 2 % | 5.57 | 0.11 |
|  |  | Costes directos |  |  | 5.68 |
