# Cornisa

- Propiedad del archivo: CYPE INGENIEROS, S.A.
- Formato: FIEBDC-3/2002
- Ámbito geográfico: Honduras
- Divisa: HNL
- Costes indirectos: 3.00 %
- Gastos generales: 13.00 %
- Beneficio industrial: 6.00 %
- IVA: 15.00 %

## E Estructuras

### EC Mampostería

#### ECS Elementos arquitectónicos

**ECS050** m Cornisa.
Cornisa de granito Gris Mondariz de 25 cm de anchura y 25 cm de altura, con superficie abujardada en las caras vistas y forma de pecho de paloma, recibida con mortero de cemento confeccionado en obra, con 250 kg/m³ de cemento, color gris, dosificación 1:6, suministrado en sacos, y rejuntado entre piezas y de las uniones con los muros con mortero de juntas cementoso mejorado, tipo CG2 W A, con absorción de agua reducida y resistencia elevada a la abrasión, color Blanco.
Incluye: Replanteo del nivel de apoyo. Preparación del mortero. Extendido de la capa de mortero. Colocación. Nivelación. Rejuntado y limpieza.
Criterio de medición de proyecto: Longitud medida a ejes, según documentación gráfica de Proyecto.
Criterio de medición de obra: Se medirá, a ejes, la longitud realmente ejecutada según especificaciones de Proyecto.

| Código | Ud | Descripción | Rendimiento | Precio | Importe |
|---|---|---|---|---|---|
| mt06crl010a | m | Cornisa de granito Gris Mondariz, labrada, 25x25 cm. (material) | 1.000 | 4240.18 | 4240.18 |
| mt08aaa010a | m³ | Agua. (material) | 0.004 | 38.17 | 0.15 |
| mt01arg005a | t | Arena de cantera, para mortero mezclado en obra. (material) | 0.026 | 514.67 | 13.38 |
| mt08cem000i | kg | Cemento gris en sacos. (material) | 4.032 | 4.15 | 16.73 |
| mt09mcw050ba | kg | Mortero de juntas cementoso mejorado, tipo CG2 W A, con absorción de agua reducida y resistencia elevada a la abrasión, color Blanco, compuesto de cemento blanco, cemento gris, agregados calcáreos, resinas sintéticas, aditivos orgánicos e inorgánicos específicos y pigmentos minerales, con muy bajo contenido de sustancias orgánicas volátiles (VOC), extrafino e impermeable al agua, para rejuntado de todo tipo de piezas cerámicas y piedras naturales, para juntas de hasta 3 mm. (material) | 0.160 | 30.47 | 4.88 |
| mq06hor010 | h | Mezcladora de concreto eléctrica con una capacidad de amasado de 160 l. (maquinaria) | 0.011 | 76.31 | 0.84 |
| mo022 | h | Colocador de piedra natural. (mano de obra) | 0.986 | 114.04 | 112.44 |
| mo060 | h | Ayudante de colocador de piedra natural. (mano de obra) | 1.162 | 85.25 | 99.06 |
| % | % | Herramienta menor | 2 % | 4487.66 | 89.75 |
|  |  | Costes directos |  |  | 4577.41 |
