# Muro de mampostería, de ladrillo cerámico

- Propiedad del archivo: CYPE INGENIEROS, S.A.
- Formato: FIEBDC-3/2002
- Ámbito geográfico: Honduras
- Divisa: HNL
- Costes indirectos: 3.00 %
- Gastos generales: 13.00 %
- Beneficio industrial: 6.00 %
- IVA: 15.00 %

## E Estructuras

### EF Mampostería

#### EFM Muros

**EFM010** m³ Muro de mampostería, de ladrillo cerámico.
Muro de 1 pie de espesor de mampostería de ladrillo cerámico visto macizo de elaboración mecánica, color rojo, 24x11,5x5 cm, con juntas horizontales y verticales de 20 mm de espesor, junta rehundida, recibida con mortero de cemento confeccionado en obra, con 250 kg/m³ de cemento, color gris, dosificación 1:6, suministrado en sacos.
Incluye: Limpieza y preparación de la superficie de apoyo. Replanteo. Colocación y aplomado de miras de referencia. Tendido de hilos entre miras. Colocación de plomos fijos en las aristas. Preparación del mortero. Colocación de las piezas por hiladas a nivel. Repaso de juntas y limpieza.
Criterio de medición de proyecto: Volumen medido según documentación gráfica de Proyecto.
Criterio de medición de obra: Se medirá el volumen realmente ejecutado según especificaciones de Proyecto.

| Código | Ud | Descripción | Rendimiento | Precio | Importe |
|---|---|---|---|---|---|
| mt05mmq010a | Ud | Ladrillo cerámico visto macizo de elaboración mecánica, color rojo, 24x11,5x5 cm, densidad 1300 kg/m³. (material) | 481.250 | 16.42 | 7902.13 |
| mt08aaa010a | m³ | Agua. (material) | 0.065 | 38.26 | 2.49 |
| mt01arg005a | t | Arena de cantera, para mortero mezclado en obra. (material) | 0.529 | 515.57 | 272.74 |
| mt08cem000i | kg | Cemento gris en sacos. (material) | 81.900 | 4.16 | 340.70 |
| mq06hor010 | h | Mezcladora de concreto eléctrica con una capacidad de amasado de 160 l. (maquinaria) | 0.228 | 76.52 | 17.45 |
| mo021 | h | Albañil especializado en trabajos de mampostería. (mano de obra) | 8.413 | 115.52 | 971.87 |
| mo114 | h | Peón de albañilería especializado en trabajos de mampostería. (mano de obra) | 4.207 | 83.20 | 350.02 |
| % | % | Herramienta menor | 2 % | 9857.40 | 197.15 |
|  |  | Costes directos |  |  | 10054.55 |
