# Estructura de concreto reforzado

- Propiedad del archivo: CYPE INGENIEROS, S.A.
- Formato: FIEBDC-3/2002
- Ámbito geográfico: Honduras
- Costes indirectos: 3.00 %
- Gastos generales: 13.00 %
- Beneficio industrial: 6.00 %
- IVA: 15.00 %

## E Estructuras

### EH Concreto reforzado

#### EHB Sistemas de losas

**EHB050** m² Estructura de concreto reforzado, realizada con concreto f'c=210 kg/cm² (3000 psi), clase de exposición F0 S0 P0 C0, tamaño máximo del agregado 12,5 mm, consistencia blanda, mezclado en obra, y fundido con medios manuales, volumen total de concreto 0,214 m³/m², considerando un 30% de superficie macizada, y acero Grado 60 (fy=4200 kg/cm²), con una cuantía total de 15 kg/m²; formada por: losa nervada, horizontal, sobre sistema de encofrado continuo; nervaduras "in situ" de 10 cm, intereje 70 cm; bovedilla de EPS moldeado, de 60x60x16,5 cm, modelo C165, del sistema Basenet "DALIFORMA", para aligeramiento de losa nervada de 20+5 cm de canto y 3,5 cm de recubrimiento inferior de concreto; malla soldada tipo 6x6 10/10 de acero Grado 70, en capa de compresión. Sin incluir repercusión de columnas.
Formación de estructura de concreto reforzado, realizada con concreto f'c=210 kg/cm² (3000 psi), clase de exposición F0 S0 P0 C0, tamaño máximo del agregado 12,5 mm, consistencia blanda, mezclado en obra, y fundido con medios manuales, con un volumen total de concreto 0,214 m³/m², considerando un 30% de superficie macizada, y acero Grado 60 (fy=4200 kg/cm²), para elaboración de la armadura (corte, doblado y conformado de elementos) en taller de obra y montaje en zona de ábacos, vigas, nervaduras y zunchos, con una cuantía de 15 kg/m²; compuesta de los siguientes elementos: LOSA NERVADA: horizontal; nervaduras de concreto "in situ" de 10 cm de espesor, intereje 70 cm; bovedilla de EPS moldeado, de 60x60x16,5 cm, modelo C165, del sistema Basenet "DALIFORMA", para aligeramiento de losa nervada de 20+5 cm de canto y 3,5 cm de recubrimiento inferior de concreto; capa de compresión de 5 cm de espesor, con armadura de reparto formada por malla soldada tipo 6x6 10/10 de acero Grado 70, con varillas espaciadas 15,24x15,24 cm de Ø 3,43 mm; incluso parte proporcional de macizado de capiteles, refuerzo de huecos y zunchos perimetrales de planta, montaje y remoción del sistema de encofrado continuo con puntales, sopandas metálicas y superficie encofrante de madera tratada reforzada con varillas y perfiles. Sin incluir repercusión de columnas.
Incluye: Replanteo del sistema de encofrado. Montaje del encofrado. Replanteo de la geometría de la planta sobre el encofrado. Colocación de una primera alineación de plantillas sobre el encofrado. Introducción de los replanteadores de armaduras en los pivotes de la plantilla previstos para ello, a la distancia exacta que se quiera fijar al ancho de la nervadura. Fijación de los replanteadores mediante clavos de poliamida. Introducción de los separadores de armaduras en los huecos de los replanteadores. Fijación de los bloques aligerantes de EPS sobre la plantilla. Ejecución de las sucesivas alineaciones. Colocación de las armaduras con separadores homologados. Fundido y compactación del concreto. Regleado y nivelación de la capa de compresión. Curado del concreto. Remoción del sistema de encofrado. Reparación de defectos superficiales.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt07alm020a | Ud | Puntal metálico telescópico de hasta 3 m de altura. Incluso parte proporcional de trípodes de estabilización. (material) | 0.067 | 28.75 | 1.93 |
| mt50spa050k | m³ | Tablón de madera de pino, dimensiones 20x7,2 cm. (material) | 0.002 | 305.00 | 0.61 |
| mt07alm010a | m² | Estructura soporte metálica para sistema de encofrado removible compuesta de: portasopandas, sopandas, contrapaso perimetral y lámina de remate de columnas. (material) | 0.011 | 17.46 | 0.19 |
| mt07alp030d | m² | Tablero aglomerado hidrófugo reforzado de 35 mm de espesor, para evitar la flecha en las zonas de macizados y capiteles. (material) | 0.275 | 12.66 | 3.48 |
| mt50spa101 | kg | Clavos de acero. (material) | 0.025 | 1.15 | 0.03 |
| mt07cpd010a | Ud | Bovedilla de EPS moldeado, de 60x60x16,5 cm, modelo C165, del sistema Basenet "DALIFORMA", para aligeramiento de losa nervada de 20+5 cm de canto y 3,5 cm de recubrimiento inferior de concreto. (material) | 1.430 | 3.70 | 5.29 |
| mt07cpd020a | Ud | Repercusión, por m², de piezas especiales de polipropileno reciclado (plantillas, replanteadores, separadores de armaduras y clavos de poliamida), necesarias para el montaje del sistema Basenet "DALIFORMA", de aligeramiento de losa nervada de 3,5 cm de recubrimiento inferior. (material) | 1.000 | 4.35 | 4.35 |
| mt07aco110g | kg | Acero en varillas corrugadas, Grado 60 (fy=4200 kg/cm²), elaborado en taller y colocado en obra, diámetros varios, según ASTM A 615. (material) | 15.750 | 0.91 | 14.33 |
| mt08var050 | kg | Alambre galvanizado para atar, de 1,30 mm de diámetro. (material) | 0.150 | 1.10 | 0.17 |
| mt07ame120aa | m² | Malla soldada tipo 6x6 10/10 de acero Grado 70, con varillas lisas espaciadas 15,24x15,24 cm de 3,43 mm de diámetro, según ASTM A 185 y ASTM A 497. (material) | 1.100 | 0.84 | 0.92 |
| mt08aaa010a | m³ | Agua. (material) | 0.046 | 1.50 | 0.07 |
| mt01arg000i | m³ | Arena cribada. (material) | 0.119 | 12.09 | 1.44 |
| mt01arg001id | m³ | Agregado grueso homogeneizado, de tamaño máximo 12,5 mm. (material) | 0.178 | 11.10 | 1.98 |
| mt08cem000i | kg | Cemento gris en sacos. (material) | 76.698 | 0.16 | 12.27 |
| mq06hor010 | h | Mezcladora de concreto. (maquinaria) | 0.129 | 1.68 | 0.22 |
| op00ciz020 |  | Cizalla para acero en varillas corrugadas. | 1.000 | 0.00 | 0.00 |
| op00ata010 |  | Atadora de armadura. | 1.000 | 0.00 | 0.00 |
| op00sie020 |  | Sierra de disco fijo, para mesa de trabajo. | 1.000 | 0.00 | 0.00 |
| au00auh040 |  | Vibrador de concreto, eléctrico. | 1.000 | 0.00 | 0.00 |
| mo043 | h | Armador de encofrados. (mano de obra) | 0.467 | 3.11 | 1.45 |
| mo089 | h | Ayudante de armador de encofrados. (mano de obra) | 0.439 | 2.12 | 0.93 |
| mo042 | h | Armador de hierro. (mano de obra) | 0.198 | 3.11 | 0.62 |
| mo088 | h | Ayudante de armador de hierro. (mano de obra) | 0.214 | 2.12 | 0.45 |
| mo044 | h | Armador, en trabajos de colocación del concreto. (mano de obra) | 0.470 | 3.11 | 1.46 |
| mo090 | h | Ayudante de armador, en trabajos de colocación del concreto. (mano de obra) | 0.470 | 2.12 | 1.00 |
| mo111 | h | Peón de albañilería. (mano de obra) | 0.247 | 1.93 | 0.48 |
| mo110 | h | Peón especializado de albañilería. (mano de obra) | 0.258 | 1.97 | 0.51 |
| % | % | Costes directos complementarios | 2 % | 54.18 | 1.08 |
|  |  | Costes directos |  |  | 55.26 |
