# Viga de concreto visto

- Propiedad del archivo: CYPE INGENIEROS, S.A.
- Formato: FIEBDC-3/2002
- Ámbito geográfico: Honduras
- Costes indirectos: 3.00 %
- Gastos generales: 13.00 %
- Beneficio industrial: 6.00 %
- IVA: 15.00 %

## E Estructuras

### EH Concreto reforzado

#### EHV Vigas

**EHV015** m³ Viga de concreto visto, realizada con concreto HA-30/AC/10/IIa, Izyvision "FYM ITALCEMENTI GROUP", premezclado, y vertido con bomba, y acero Grado 60 (fy=4200 kg/cm²), cuantía 150 kg/m³; montaje y remoción del sistema de encofrado de madera (concreto visto), en planta de hasta 3 m de altura libre.
Formación de viga de concreto visto, realizada con concreto HA-30/AC/10/IIa, Izyvision "FYM ITALCEMENTI GROUP", premezclado, y vertido con bomba, y acero Grado 60 (fy=4200 kg/cm²), con una cuantía aproximada de 150 kg/m³, situada en planta de hasta 3 m de altura libre. Montaje y remoción del sistema de encofrado continuo con puntales, sopandas metálicas y superficie encofrante de madera tratada reforzada con varillas y perfiles, para dejar un acabado visto del concreto.
Incluye: Replanteo. Montaje del sistema de encofrado. Colocación de las armaduras con separadores homologados. Vertido del concreto. Curado del concreto. Remoción del sistema de encofrado. Reparación de defectos superficiales.
Criterio de medición de proyecto: Volumen medido según documentación gráfica de Proyecto.
Criterio de medición de obra: Se medirá el volumen realmente ejecutado según especificaciones de Proyecto.

| Código | Ud | Descripción | Rendimiento | Precio | Importe |
|---|---|---|---|---|---|
| mt08eva030 | m² | Estructura soporte de encofrado removible para la ejecución de elementos de concreto, compuesta de: portasopandas metálicos y sopandas metálicas. (material) | 0.042 | 9.86 | 0.41 |
| mt08eva040 | m² | Superficie encofrante de madera compuesta por tableros de 27 mm de espesor de madera de pino con tratamiento desencofrante por ambas caras, reforzados con dos varillas de acero roscado en la parte central y con perfiles metálicos en los extremos. (material) | 2.292 | 1.32 | 3.03 |
| mt50spa050k | m³ | Tablón de madera de pino, dimensiones 20x7,2 cm. (material) | 0.001 | 250.71 | 0.25 |
| mt50spa101 | kg | Clavos de acero. (material) | 1.375 | 0.95 | 1.31 |
| mt08des010 | l | Desencofrante biodegradable compuesto de resinas vegetales, para concretos con acabado visto. (material) | 0.275 | 6.44 | 1.77 |
| mt50spa081a | Ud | Puntal metálico telescópico, de hasta 3 m de altura. (material) | 0.278 | 10.99 | 3.06 |
| mt07aco020c | Ud | Separador homologado para vigas. (material) | 4.000 | 0.08 | 0.32 |
| mt07aco060a | kg | Acero en varillas corrugadas, Grado 60 (fy=4200 kg/cm²), elaborado en taller y colocado en obra, diámetros varios, según ASTM A 706. (material) | 150.000 | 0.95 | 142.50 |
| mt08var050 | kg | Alambre galvanizado para atar, de 1,30 mm de diámetro. (material) | 0.010 | 1.10 | 0.01 |
| mt10hai100gja | m³ | Concreto HA-30/AC/10/IIa, Izyvision "FYM ITALCEMENTI GROUP", premezclado. (material) | 1.050 | 161.19 | 169.25 |
| mt08cur010 | l | Agente filmógeno para curado de concretos con acabado visto. (material) | 0.150 | 2.59 | 0.39 |
| mq06bhe010 | h | Camión bomba estacionado en obra, para bombeo de concreto. Incluso p/p de desplazamiento. (maquinaria) | 0.040 | 120.51 | 4.82 |
| op00ciz020 |  | Cizalla para acero en varillas corrugadas. | 1.000 | 0.00 | 0.00 |
| op00ata010 |  | Atadora de ferralla. | 1.000 | 0.00 | 0.00 |
| op00sie020 |  | Sierra de disco fijo, para mesa de trabajo. | 1.000 | 0.00 | 0.00 |
| op00pul010 |  | Mochila pulverizadora. | 1.000 | 0.00 | 0.00 |
| au00auh040 |  | Vibrador de concreto, eléctrico. | 1.000 | 0.00 | 0.00 |
| mo044 | h | Armador, en trabajos de colocación del concreto. (mano de obra) | 0.082 | 3.11 | 0.26 |
| mo090 | h | Ayudante de armador, en trabajos de colocación del concreto. (mano de obra) | 0.382 | 2.12 | 0.81 |
| mo043 | h | Armador de encofrados. (mano de obra) | 6.511 | 3.11 | 20.25 |
| mo089 | h | Ayudante de armador de encofrados. (mano de obra) | 6.511 | 2.12 | 13.80 |
| mo042 | h | Armador de hierro. (mano de obra) | 0.902 | 3.11 | 2.81 |
| mo088 | h | Ayudante de armador de hierro. (mano de obra) | 1.065 | 2.12 | 2.26 |
| % | % | Costes directos complementarios | 2 % | 367.31 | 7.35 |
|  |  | Costes directos |  |  | 374.66 |
