# Anclaje mecánico de seguridad por expansión

- Propiedad del archivo: CYPE INGENIEROS, S.A.
- Formato: FIEBDC-3/2002
- Ámbito geográfico: Honduras
- Divisa: HNL
- Costes indirectos: 3.00 %
- Gastos generales: 13.00 %
- Beneficio industrial: 6.00 %
- IVA: 15.00 %

## E Estructuras

### EH Concreto reforzado

#### EHW Anclajes estructurales

**EHW003** Ud Anclaje mecánico de seguridad por expansión, de acero galvanizado, M8x75/10, de 8 mm de diámetro y 75 mm de longitud, insertado en perforación de 9 mm de diámetro y 65 mm de profundidad mínima, realizada mediante taladro con martillo percutor y broca, sobre elemento fisurado o no fisurado, de concreto de 20 N/mm² de resistencia característica mínima y 50 N/mm² de resistencia característica máxima.
Anclaje mecánico de seguridad por expansión, de acero galvanizado, M8x75/10, de 8 mm de diámetro y 75 mm de longitud, insertado en perforación de 9 mm de diámetro y 65 mm de profundidad mínima, realizada mediante taladro con martillo percutor y broca, sobre elemento fisurado o no fisurado, de concreto de 20 N/mm² de resistencia característica mínima y 50 N/mm² de resistencia característica máxima. Incluso replanteo, realización de la perforación mediante taladro con martillo percutor y broca de tamaño adecuado, limpieza del polvo resultante en la perforación, con aire a presión, inserción del anclaje en la perforación y colocación de la pieza a fijar, aplicación del par de apriete con llave dinamométrica para la expansión del anclaje y limpieza de los restos sobrantes.
Incluye: Replanteo de la posición del anclaje. Ejecución de la perforación. Limpieza del polvo resultante. Introducción del anclaje. Aplicación del par de apriete con llave dinamométrica. Limpieza de los restos sobrantes.
Criterio de medición de proyecto: Número de unidades previstas, según documentación gráfica de Proyecto.
Criterio de medición de obra: Se medirá el número de unidades realmente ejecutadas según especificaciones de Proyecto.

| Código | Ud | Descripción | Rendimiento | Precio | Importe |
|---|---|---|---|---|---|
| mt26ahi010aa | Ud | Anclaje mecánico de seguridad por expansión, de acero galvanizado, M8x75/10, de 8 mm de diámetro y 75 mm de longitud, compuesto por cuerpo con cabeza roscada con marca de colocación de color rojo, tope para casquillo de expansión y base en forma de cono, casquillo de expansión, tuerca y arandela, para fijación sobre elementos de concreto, fisurados o no fisurados. (material) | 1.000 | 22.80 | 22.80 |
| op00tal010 |  | Taladro. | 1.000 | 0.00 | 0.00 |
| mo020 | h | Albañil. (mano de obra) | 0.076 | 51.37 | 3.90 |
| mo112 | h | Peón especializado de albañilería. (mano de obra) | 0.076 | 37.13 | 2.82 |
| % | % | Herramienta menor | 2 % | 29.52 | 0.59 |
|  |  | Costes directos |  |  | 30.11 |
