# Muro interior sencillo de 10+70+10 mm de espesor

- Propiedad del archivo: CYPE INGENIEROS, S.A.
- Formato: FIEBDC-3/2002
- Ámbito geográfico: Honduras
- Divisa: HNL
- Costes indirectos: 3.00 %
- Gastos generales: 13.00 %
- Beneficio industrial: 6.00 %
- IVA: 15.00 %

## F Muros exteriores e interiores

### FB Muros interiores de entramado autoportante

#### FBR De placas laminadas compactas de alta presión (HPL)

**FBR010** m² Muro interior sencillo de 10+70+10 mm de espesor, realizado con dos hojas iguales de placas laminadas compactas de alta presión (HPL) tipo Virtuon FR "TRESPA", de 600x2500x10 mm, acabado Gold Yellow, textura Satin, con junta abierta con el sistema de fijación oculta TS2000 sobre montantes de acero galvanizado de 70 mm de anchura colocados cada 400 mm sobre banda acústica; 90 mm de espesor total.
Muro interior sencillo "TRESPA" autoportante, de 90 mm de espesor total, sobre banda acústica, formado por una estructura de perfiles de lámina de acero galvanizado de 70 mm de anchura, a base de montantes (elementos verticales) separados 400 mm entre sí, y canales (elementos horizontales), a la que se fijan las dos hojas iguales de placas laminadas compactas de alta presión (HPL) tipo Virtuon FR "TRESPA", de 600x2500x10 mm, acabado Gold Yellow, textura Satin, con junta abierta con el sistema de fijación oculta TS2000. Incluso banda acústica de dilatación autoadhesiva; fijaciones para el anclaje de canales y montantes metálicos; kit de complementos para la instalación de las placas.
Incluye: Replanteo y trazado en la losa inferior y en el superior de los muros interiores a realizar. Colocación de banda de estanqueidad y canales inferiores, sobre piso terminado o base de asiento. Colocación de banda de estanqueidad y canales superiores, bajo losas. Colocación y fijación de los montantes sobre los elementos horizontales. Corte de las placas. Fijación de las placas para el cierre de una de las caras del muro interior. Fijación de las placas para el cierre de la segunda cara del muro interior. Replanteo de las cajas para alojamiento de materiales eléctricos y de paso de instalaciones, y posterior perforación de las placas. Recibido de las cajas para alojamiento de materiales eléctricos y de paso de instalaciones.
Criterio de medición de proyecto: Superficie medida según documentación gráfica de Proyecto, sin duplicar esquinas ni encuentros, deduciendo los huecos de superficie mayor de 2 m².
Criterio de medición de obra: Se medirá la superficie realmente ejecutada según especificaciones de Proyecto, sin duplicar esquinas ni encuentros, deduciendo los huecos de superficie mayor de 8 m² y la mitad del hueco para los de superficie entre 5 y 8 m² para las láminas de yeso y deduciendo los huecos de superficie mayor de 2 m² para el resto de placas.
Criterio de valoración económica: El precio incluye la resolución de encuentros y puntos singulares y las ayudas para la formación de cajeados para instalaciones, pero no incluye el aislamiento a colocar entre los montantes.

| Código | Ud | Descripción | Rendimiento | Precio | Importe |
|---|---|---|---|---|---|
| mt12psg041c | m | Banda autoadhesiva desolidarizante de espuma de poliuretano de celdas cerradas, de 3,2 mm de espesor y 70 mm de anchura, resistencia térmica 0,10 m²K/W, conductividad térmica 0,032 W/(mK). (material) | 1.200 | 9.01 | 10.81 |
| mt12psg070d | m | Canal de perfil de acero galvanizado de 70 mm de anchura. (material) | 0.950 | 30.90 | 29.36 |
| mt12psg060d | m | Montante de perfil de acero galvanizado de 70 mm de anchura. (material) | 3.500 | 38.05 | 133.18 |
| mt12prt110aa1 | m² | Placa laminada compacta de alta presión (HPL), Virtuon FR "TRESPA", de 600x2500x10 mm, acabado Gold Yellow, textura Satin, Euroclase B-s2, d0 de reacción al fuego, para colocar mediante el sistema TS2000 de fijación oculta, a base de resinas termoendurecibles y fibras de madera, con superficie decorativa EBC (Electron Beam Curing). (material) | 2.100 | 1132.83 | 2378.94 |
| mt12prt120a | Ud | Kit de complementos para la instalación del sistema de entramado autoportante TS 2000 "TRESPA". (material) | 1.000 | 290.29 | 290.29 |
| op00fre010 |  | Fresadora. | 1.000 | 0.00 | 0.00 |
| op00ato010 |  | Atornillador. | 1.000 | 0.00 | 0.00 |
| mo053 | h | Montador de prefabricados interiores. (mano de obra) | 0.332 | 73.85 | 24.52 |
| mo100 | h | Ayudante de montador de prefabricados interiores. (mano de obra) | 0.332 | 53.32 | 17.70 |
| % | % | Herramienta menor | 2 % | 2884.80 | 57.70 |
|  |  | Costes directos |  |  | 2942.50 |
