# Muro interior de láminas de yeso, para cerramiento de hueco de elevador. Sistema Shaftwall "KNAUF"

- Propiedad del archivo: CYPE INGENIEROS, S.A.
- Formato: FIEBDC-3/2002
- Ámbito geográfico: Honduras
- Divisa: HNL
- Costes indirectos: 3.00 %
- Gastos generales: 13.00 %
- Beneficio industrial: 6.00 %
- IVA: 15.00 %

## F Muros exteriores e interiores

### FB Muros interiores de entramado autoportante

#### FBY De láminas de yeso

**FBY020** m² Muro interior de láminas de yeso, para cerramiento de hueco de elevador. Sistema Shaftwall "KNAUF".
Cerramiento de hueco de elevador mediante el sistema Shaftwall W633.es "KNAUF de muro interior múltiple, de 4,60 m de altura máxima y 125 mm de espesor total, con nivel de calidad del acabado Q2, formado por una estructura simple, de perfiles de lámina de acero galvanizado de 60 mm de anchura, a base de montantes tipo CT 60 (elementos verticales), separados 600 mm entre sí, y canales (elementos horizontales), a la que se atornillan cuatro placas en total una placa tipo maciza (DFH2) en una cara y tres placas tipo cortafuego (DF) en la otra cara; aislamiento acústico mediante panel semirrígido de lana mineral, espesor 45 mm, entre montantes de tipo CT. Incluso banda desolidarizadora; fijaciones para el anclaje de canales y montantes metálicos; tornillería para la fijación de las placas; cinta de papel con refuerzo metálico "KNAUF" y pasta de juntas Jointfiller F-1 GLS "KNAUF", cinta microperforada de papel "KNAUF".
Criterio de valoración económica: El precio incluye la resolución de encuentros y puntos singulares.
Incluye: Replanteo y trazado en la losa inferior y en el superior de los muros interiores a realizar. Colocación de banda de estanqueidad y canales inferiores, sobre piso terminado o base de asiento. Colocación de banda de estanqueidad y canales superiores, bajo losas. Colocación y fijación de los montantes sobre los elementos horizontales. Corte de las placas. Montaje de las placas interiores, entre los perfiles de los montantes. Colocación de los paneles de lana mineral, entre los montantes. Fijación de las placas para el cierre de la segunda cara del muro interior. Replanteo de las cajas para alojamiento de materiales eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020b | m | Banda acústica de dilatación, autoadhesiva, de espuma de poliuretano de celdas cerradas "KNAUF", de 3,2 mm de espesor y 50 mm de anchura, resistencia térmica 0,10 m²K/W, conductividad térmica 0,032 W/(mK). (material) | 1.200 | 7.51 | 9.01 |
| mt12sak030a | m | Canal CT 62 "KNAUF", de acero galvanizado. (material) | 0.700 | 231.66 | 162.16 |
| mt12psg220 | Ud | Fijación compuesta por taco y tornillo 5x27. (material) | 1.600 | 1.96 | 3.14 |
| mt12sak020a | m | Montante CT 60 "KNAUF", de acero galvanizado. (material) | 2.000 | 573.81 | 1147.62 |
| mt12sak010a | m² | Lámina de yeso DFH2 / - 600 / 3000 / 20 / con los bordes longitudinales cuadrados, maciza "KNAUF", Euroclase A2-s1, d0 de reacción al fuego. (material) | 1.000 | 226.47 | 226.47 |
| mt16lra060b | m² | Panel semirrígido de lana mineral, espesor 45 mm, Euroclase A1 de reacción al fuego y factor de resistencia a la difusión del vapor de agua 1. (material) | 1.050 | 206.94 | 217.29 |
| mt12ptk010dc | Ud | Tornillo autoperforante TB "KNAUF" 3,5x25. (material) | 8.000 | 0.34 | 2.72 |
| mt12ppk010eb | m² | Lámina de yeso DF / - 1200 / longitud / 15 / con los bordes longitudinales afinados, cortafuego "KNAUF"; Euroclase A2-s1, d0 de reacción al fuego. (material) | 3.000 | 235.32 | 705.96 |
| mt12ptk010cf | Ud | Tornillo autoperforante TN "KNAUF" 3,5x45. (material) | 15.000 | 0.44 | 6.60 |
| mt12ptk010cg | Ud | Tornillo autoperforante TN "KNAUF" 3,9x55. (material) | 15.000 | 0.77 | 11.55 |
| mt12ptk010ch | Ud | Tornillo autoperforante TN "KNAUF" 4,2x70. (material) | 15.000 | 1.10 | 16.50 |
| mt12pik010f | kg | Pasta de juntas Jointfiller F-1 GLS "KNAUF", Euroclase A2-s1, d0 de reacción al fuego, rango de temperatura de trabajo de 5 a 30°C, para aplicación manual con cinta de juntas. (material) | 1.400 | 28.37 | 39.72 |
| mt12pik010e | kg | Pasta de juntas Jointfiller 24H "KNAUF", Euroclase A2-s1, d0 de reacción al fuego, rango de temperatura de trabajo de 5 a 30°C, para aplicación manual con cinta de juntas. (material) | 1.428 | 28.37 | 40.51 |
| mt12pck010a | m | Cinta microperforada de papel "KNAUF" de 50 mm de anchura. (material) | 1.600 | 1.36 | 2.18 |
| mt12pck010d | m | Cinta de papel con refuerzo metálico "KNAUF" de 52 mm de anchura. (material) | 0.150 | 12.97 | 1.95 |
| op00ato010 |  | Atornillador. | 1.000 | 0.00 | 0.00 |
| op00fre010 |  | Fresadora. | 1.000 | 0.00 | 0.00 |
| mo053 | h | Montador de prefabricados interiores. (mano de obra) | 0.704 | 117.18 | 82.49 |
| mo100 | h | Ayudante de montador de prefabricados interiores. (mano de obra) | 0.704 | 85.25 | 60.02 |
| % | % | Herramienta menor | 2 % | 2735.89 | 54.72 |
|  |  | Costes directos |  |  | 2790.61 |
