# Cerramiento de hueco de elevador con láminas de yeso mediante el sistema Placo Fire EI 120 "PLACO"

- Propiedad del archivo: CYPE INGENIEROS, S.A.
- Formato: FIEBDC-3/2002
- Ámbito geográfico: Honduras
- Divisa: HNL
- Costes indirectos: 3.00 %
- Gastos generales: 13.00 %
- Beneficio industrial: 6.00 %
- IVA: 15.00 %

## F Muros exteriores e interiores

### FB Muros interiores de láminas

#### FBY De láminas de yeso

**FBY080** m² Cerramiento de hueco de elevador con láminas de yeso mediante el sistema Placo Fire EI 120 "PLACO", de muro interior múltiple (19+41+15+15+15)/600 (1 Coreboard, y 3 Habito HBT 13), con una resistencia al fuego de 120 minutos; 97,5 mm de espesor total.
Suministro y montaje de cerramiento de hueco de elevador con láminas de yeso mediante el sistema Placo Fire EI 120 "PLACO" de muro interior múltiple, con una resistencia al fuego de 120 minutos, de 4,50 m de altura máxima y 97,5 mm de espesor total, con nivel de calidad del acabado estándar (Q2), formado por una estructura simple, de perfiles de lámina de acero galvanizado de 60 mm de anchura, a base de canales (elementos horizontales) 62SC55, 62C50 y 62J70, montantes (elementos verticales) 60I70, separados 600 mm entre sí y perfiles de fijación G102, para recibir un total de 4 láminas de yeso: una placa Coreboard en una cara y tres placas cortafuegos (PPF) en la otra cara, banda cortafuegos Firestrip, colocada sobre el canal superior, sellador Sealant, aplicado sobre el perímetro de la estructura. Incluso banda desolidarizadora; fijaciones para el anclaje de canales y montantes metálicos; tornillería para la fijación de las placas; pasta y cinta para el tratamiento de juntas.
Incluye: Replanteo y trazado en la losa inferior y en el superior de los muros interiores a realizar. Colocación y fijación de los canales. Colocación y fijación de los montantes sobre los elementos horizontales. Corte de las placas. Montaje de la placa interior. Colocación, sobre los montantes, de los perfiles de fijación. Colocación de refuerzos locales. Aplicación de sellador sobre el perímetro de la estructura. Fijación de las placas para el cierre de la segunda cara del muro interior. Replanteo de las cajas para alojamiento de materiales eléctricos y de paso de instalaciones, y posterior perforación de las placas. Tratamiento de juntas. Recibido de las cajas para alojamiento de materiales eléctricos y de paso de instalaciones.
Criterio de medición de proyecto: Superficie medida según documentación gráfica de Proyecto, sin duplicar esquinas ni encuentros, deduciendo los huecos de superficie mayor de 8 m² y la mitad del hueco para los de superficie entre 5 y 8 m².
Criterio de medición de obra: Se medirá la superficie realmente ejecutada según especificaciones de Proyecto, sin duplicar esquinas ni encuentros, deduciendo los huecos de superficie mayor de 8 m² y la mitad del hueco para los de superficie entre 5 y 8 m².
Criterio de valoración económica: El precio incluye la resolución de encuentros y puntos singulares y las ayudas de albañilería para instalaciones, pero no incluye el aislamiento a colocar entre los montantes.

| Código | Ud | Descripción | Rendimiento | Precio | Importe |
|---|---|---|---|---|---|
| mt12sap020a | m | Canal de perfil metálico de acero galvanizado, 60SC55 "PLACO", fabricado mediante laminación en frío, 60x30 mm de sección y 0,6 mm de espesor. (material) | 0.510 | 87.89 | 44.82 |
| mt12sap020b | m | Canal de perfil metálico de acero galvanizado, 62C50 "PLACO", fabricado mediante laminación en frío, 60x30 mm de sección y 0,5 mm de espesor. (material) | 0.260 | 77.95 | 20.27 |
| mt12sap020c | m | Canal de perfil metálico de acero galvanizado, 62JC70 "PLACO", fabricado mediante laminación en frío, 62x70 mm de sección y 0,7 mm de espesor. (material) | 0.260 | 165.84 | 43.12 |
| mt12sap030a | m | Montante de perfil metálico de acero galvanizado, 60I70 "PLACO", fabricado mediante laminación en frío, 60x38 mm de sección y 0,7 mm de espesor. (material) | 1.580 | 172.38 | 272.36 |
| mt12plj040a | m | Banda cortafuegos Firestrip "PLACO", suministrada en rollos de 3,6 m de longitud. (material) | 1.030 | 93.61 | 96.42 |
| mt12sap010a | m² | Lámina de yeso DFH1 / - 600 / 3000 / 19 / borde cuadrado, Coreboard "PLACO", formada por un alma de yeso de origen natural embutida e íntimamente ligada a dos láminas de cartón fuerte. (material) | 1.100 | 614.20 | 675.62 |
| mt12sap040a | m | Perfil de fijación de acero galvanizado, G102 "PLACO", fabricado mediante laminación en frío, 35x15 mm de sección y 0,4 mm de espesor. (material) | 3.500 | 37.41 | 130.94 |
| mt12sap050a | m | Perfil metálico en ángulo, de acero galvanizado, GA3 "PLACO", fabricado mediante laminación en frío, 32x19 mm de sección y 0,7 mm de espesor. (material) | 0.260 | 64.35 | 16.73 |
| mt12sap060a | Ud | Cartucho de 930 cm³ de sellador, Sealant "PLACO", para el sellado de encuentros de los perfiles con los paramentos. (material) | 0.060 | 314.42 | 18.87 |
| mt12plk010jjtdc | m² | Lámina de yeso DFIR / - 1200 / 2600 / 12,5 / borde afinado, Habito HBT 13 "PLACO", formada por un alma de yeso de origen natural embutida e íntimamente ligada a dos láminas de cartón fuerte, aditivada para mejorar su resistencia al impacto, su capacidad de carga y sus prestaciones acústicas. (material) | 3.260 | 269.96 | 880.07 |
| mt12plt010a | Ud | Tornillo autorroscante TTPC 25 "PLACO", con cabeza de trompeta, de 25 mm de longitud, para instalación de láminas de yeso sobre perfiles de espesor inferior a 6 mm. (material) | 15.750 | 0.22 | 3.47 |
| mt12plt010d | Ud | Tornillo autorroscante TTPC 45 "PLACO", con cabeza de trompeta, de 45 mm de longitud, para instalación de láminas de yeso sobre perfiles de espesor inferior a 6 mm. (material) | 15.750 | 0.38 | 5.99 |
| mt12plt010e | Ud | Tornillo autorroscante TTPC 55 "PLACO", con cabeza de trompeta, de 55 mm de longitud, para instalación de láminas de yeso sobre perfiles de espesor inferior a 6 mm. (material) | 15.750 | 0.52 | 8.19 |
| mt12plj010 | m | Cinta microperforada, "PLACO", para acabado de juntas de láminas de yeso. (material) | 6.000 | 1.55 | 9.30 |
| mt12plm010 | kg | Pasta de secado en polvo, SN "PLACO", para el tratamiento de las juntas de las láminas de yeso. (material) | 2.040 | 32.42 | 66.14 |
| op00ato010 |  | Atornillador. | 1.000 | 0.00 | 0.00 |
| op00fre010 |  | Fresadora. | 1.000 | 0.00 | 0.00 |
| mo053 | h | Montador de prefabricados interiores. (mano de obra) | 0.704 | 53.09 | 37.38 |
| mo100 | h | Ayudante de montador de prefabricados interiores. (mano de obra) | 0.704 | 37.82 | 26.63 |
| % | % | Herramienta menor | 2 % | 2356.32 | 47.13 |
|  |  | Costes directos |  |  | 2403.45 |
