# Dintel de viguetas autorresistentes de concreto pretensado

- Propiedad del archivo: CYPE INGENIEROS, S.A.
- Formato: FIEBDC-3/2002
- Ámbito geográfico: Honduras
- Divisa: HNL
- Costes indirectos: 3.00 %
- Gastos generales: 13.00 %
- Beneficio industrial: 6.00 %
- IVA: 15.00 %

## F Muros exteriores e interiores

### FC Dinteles, cargaderos y cajones de persiana

#### FCH Prefabricados de concreto

**FCH020** m Dintel de viguetas autorresistentes de concreto pretensado.
Dintel realizado con una vigueta autorresistente de concreto pretensado T-18 de 1,4 m de longitud, apoyada sobre capa de mortero de cemento, confeccionado en obra, dosificación 1:5, de 2 cm de espesor, con revestimiento de ladrillo cerámico en ambas caras; para la formación de dintel en hueco de muro de mampostería.
Incluye: Limpieza y preparación del plano de apoyo del sistema. Replanteo del nivel de apoyo de las viguetas. Colocación, aplomado, nivelación y alineación. Revestimiento de ladrillo cerámico en ambas caras.
Criterio de medición de proyecto: Longitud medida según documentación gráfica de Proyecto, incluyendo las entregas en los apoyos.
Criterio de medición de obra: Se medirá la longitud realmente ejecutada según especificaciones de Proyecto, incluyendo las entregas en los apoyos.

| Código | Ud | Descripción | Rendimiento | Precio | Importe |
|---|---|---|---|---|---|
| mt07vau010a | m | Vigueta pretensada, T-18, con una longitud media menor de 4 m. (material) | 1.000 | 134.60 | 134.60 |
| mt08aaa010a | m³ | Agua. (material) | 0.012 | 38.26 | 0.46 |
| mt01arg005a | t | Arena de cantera, para mortero mezclado en obra. (material) | 0.035 | 515.57 | 18.04 |
| mt08cem000i | kg | Cemento gris en sacos. (material) | 5.775 | 4.16 | 24.02 |
| mt04lvc010a | Ud | Ladrillo cerámico hueco sencillo, para revestir, 24x11,5x4 cm, densidad 780 kg/m³. (material) | 12.271 | 6.21 | 76.20 |
| mq06hor010 | h | Mezcladora de concreto eléctrica con una capacidad de amasado de 160 l. (maquinaria) | 0.006 | 76.52 | 0.46 |
| mo020 | h | Albañil. (mano de obra) | 0.247 | 115.52 | 28.53 |
| mo113 | h | Peón de albañilería. (mano de obra) | 0.247 | 83.20 | 20.55 |
| % | % | Herramienta menor | 2 % | 302.86 | 6.06 |
|  |  | Costes directos |  |  | 308.92 |
