# Antepecho de concreto reforzado

- Propiedad del archivo: CYPE INGENIEROS, S.A.
- Formato: FIEBDC-3/2002
- Ámbito geográfico: Honduras
- Divisa: HNL
- Costes indirectos: 3.00 %
- Gastos generales: 13.00 %
- Beneficio industrial: 6.00 %
- IVA: 15.00 %

## F Muros exteriores e interiores

### FD Defensas

#### FDA Antepechos

**FDA006** m Antepecho de concreto reforzado.
Antepecho de concreto reforzado, de 1,25 m de alto y 0,2 m de ancho, realizado con concreto f'c=210 kg/cm² (3000 psi), clase de exposición F0 S0 P0 C0, tamaño máximo del agregado 12,5 mm, consistencia blanda, mezclado en obra, y fundido con medios manuales, y acero Grado 60 (fy=4200 kg/cm²), con una cuantía aproximada de 45 kg/m, montaje y desmontaje de sistema de encofrado metálico en las dos caras del muro. Incluso líquido desencofrante, para evitar la adherencia del concreto al encofrado.
Criterio de valoración económica: El precio incluye el corte, doblado y montaje de la armadura en el lugar definitivo de su colocación en obra.
Incluye: Limpieza y preparación de la superficie de apoyo. Replanteo de la sección. Montaje del sistema de encofrado. Colocación de la armadura. Preparación del concreto. Fundido y compactación del concreto. Remoción del sistema de encofrado. Curado del concreto.
Criterio de medición de proyecto: Longitud medida a ejes, según documentación gráfica de Proyecto.
Criterio de medición de obra: Se medirá, a ejes, la longitud realmente ejecutada según especificaciones de Proyecto.

| Código | Ud | Descripción | Rendimiento | Precio | Importe |
|---|---|---|---|---|---|
| mt08eme040 | m² | Paneles metálicos de varias dimensiones, para encofrar elementos de concreto. (material) | 0.017 | 1326.28 | 22.55 |
| mt08dba010d | l | Agente desmoldeante, a base de aceites especiales, emulsionable en agua, para encofrados metálicos, fenólicos o de madera. (material) | 0.075 | 46.02 | 3.45 |
| mt07aco020d | Ud | Separador homologado para muros. (material) | 7.000 | 1.62 | 11.34 |
| mt07aco110g | kg | Acero en varillas corrugadas, Grado 60 (fy=4200 kg/cm²), de varios diámetros, según ASTM A 615. (material) | 45.900 | 23.63 | 1084.62 |
| mt08var050 | kg | Alambre galvanizado para atar, de 1,30 mm de diámetro. (material) | 0.585 | 38.26 | 22.38 |
| mt08aaa010a | m³ | Agua. (material) | 0.057 | 38.26 | 2.18 |
| mt01arg000i | m³ | Arena cribada. (material) | 0.146 | 346.29 | 50.56 |
| mt01arg001ie | m³ | Agregado grueso homogeneizado, de tamaño máximo 12,5 mm. (material) | 0.218 | 317.90 | 69.30 |
| mt08cem000i | kg | Cemento gris en sacos. (material) | 94.080 | 4.16 | 391.37 |
| mq06hor010 | h | Mezcladora de concreto eléctrica con una capacidad de amasado de 160 l. (maquinaria) | 0.158 | 76.52 | 12.09 |
| op00ata010 |  | Atadora de armadura. | 1.000 | 0.00 | 0.00 |
| op00ciz020 |  | Cizalla para acero en varillas corrugadas. | 1.000 | 0.00 | 0.00 |
| au00auh010 |  | Cubilote. | 1.000 | 0.00 | 0.00 |
| au00auh040 |  | Vibrador de concreto, eléctrico. | 1.000 | 0.00 | 0.00 |
| mo044 | h | Armador de encofrados. (mano de obra) | 0.678 | 120.22 | 81.51 |
| mo091 | h | Ayudante de armador de encofrados. (mano de obra) | 0.740 | 89.80 | 66.45 |
| mo043 | h | Armador de hierro. (mano de obra) | 0.434 | 120.22 | 52.18 |
| mo090 | h | Ayudante de armador de hierro. (mano de obra) | 0.552 | 89.80 | 49.57 |
| mo113 | h | Peón de albañilería. (mano de obra) | 0.288 | 83.20 | 23.96 |
| mo112 | h | Peón especializado de albañilería. (mano de obra) | 0.301 | 84.56 | 25.45 |
| mo045 | h | Armador, en trabajos de colocación del concreto. (mano de obra) | 0.068 | 120.22 | 8.17 |
| mo092 | h | Ayudante de armador, en trabajos de colocación del concreto. (mano de obra) | 0.274 | 89.80 | 24.61 |
| % | % | Herramienta menor | 2 % | 2001.74 | 40.03 |
|  |  | Costes directos |  |  | 2041.77 |
