# Baranda de fachada, de aluminio

- Propiedad del archivo: CYPE INGENIEROS, S.A.
- Formato: FIEBDC-3/2002
- Ámbito geográfico: Honduras
- Divisa: HNL
- Costes indirectos: 3.00 %
- Gastos generales: 13.00 %
- Beneficio industrial: 6.00 %
- IVA: 15.00 %

## F Muros exteriores e interiores

### FD Defensas

#### FDD Barandas y pasamanos

**FDD020** m Baranda de fachada, de aluminio.
Baranda de fachada en forma recta, de 100 cm de altura, de aluminio anodizado color natural, formada por: bastidor compuesto de barandal superior e inferior de perfil cuadrado de 40x40 mm y parantes de perfil cuadrado de 40x40 mm con una separación de 100 cm entre sí; entrepaño para relleno de los huecos del bastidor compuesto de barrotes verticales de aluminio, perfil rectangular de 30x15 mm, y pasamanos de perfil curvo de 70 mm. Incluso pletinas para fijación mediante atornillado en elemento de concreto con tacos de expansión y tornillos de acero. Elaboración en taller y ajuste final en obra.
Incluye: Marcado de los puntos de fijación del bastidor. Presentación del tramo de baranda de forma que los puntos de anclaje del bastidor se sitúen en los puntos marcados. Aplomado y nivelación. Resolución de las uniones entre tramos de baranda. Resolución de las uniones al paramento. Montaje de elementos complementarios.
Criterio de medición de proyecto: Longitud medida a ejes, según documentación gráfica de Proyecto.
Criterio de medición de obra: Se medirá, en la dirección del pasamanos, a ejes, la longitud realmente ejecutada según especificaciones de Proyecto.

| Código | Ud | Descripción | Rendimiento | Precio | Importe |
|---|---|---|---|---|---|
| mt25dba030a | m | Pilastra cuadrada de 40x40 mm, de aluminio anodizado de 15 micras, color natural, montada en taller, para baranda. (material) | 2.100 | 174.36 | 366.16 |
| mt25dba040a | m | Barandal cuadrado de 40x40 mm, de aluminio anodizado de 15 micras, color natural, montado en taller, para baranda. (material) | 2.100 | 257.57 | 540.90 |
| mt25dba020a | m | Barrote vertical rectangular de 30x15 mm, de aluminio anodizado de 15 micras, color natural, montado en taller, para baranda. (material) | 9.000 | 128.79 | 1159.11 |
| mt25dba010a | m | Pasamanos curvo de 70 mm, de aluminio anodizado de 15 micras, color natural, montado en taller, para baranda. (material) | 1.050 | 257.57 | 270.45 |
| mt26aaa023a | Ud | Anclaje mecánico con taco de expansión de acero galvanizado, tuerca y arandela. (material) | 2.000 | 41.51 | 83.02 |
| op00ato010 |  | Atornillador. | 1.000 | 0.00 | 0.00 |
| op00tal010 |  | Taladro. | 1.000 | 0.00 | 0.00 |
| op00amo010 |  | Amoladora o radial. | 1.000 | 0.00 | 0.00 |
| mo011 | h | Montador. (mano de obra) | 0.592 | 118.70 | 70.27 |
| mo080 | h | Ayudante de montador. (mano de obra) | 0.373 | 86.35 | 32.21 |
| % | % | Herramienta menor | 2 % | 2522.12 | 50.44 |
|  |  | Costes directos |  |  | 2572.56 |
