# Reja de acero

- Propiedad del archivo: CYPE INGENIEROS, S.A.
- Formato: FIEBDC-3/2002
- Ámbito geográfico: Honduras
- Divisa: HNL
- Costes indirectos: 3.00 %
- Gastos generales: 13.00 %
- Beneficio industrial: 6.00 %
- IVA: 15.00 %

## F Muros exteriores e interiores

### FD Defensas

#### FDR Rejas metálicas

**FDR010** m² Reja de acero.
Reja metálica compuesta por bastidor de cuadradillo de perfil macizo de acero laminado en caliente de 12x12 mm, barrotes horizontales de cuadradillo de perfil macizo de acero laminado en caliente de 12x12 mm y barrotes verticales de cuadradillo de perfil macizo de acero laminado en caliente de 12x12 mm. Incluso patillas de anclaje para recibido en obra de mampostería con mortero de cemento, confeccionado en obra, dosificación 1:6. Elaboración en taller y ajuste final en obra.
Incluye: Marcado de los puntos de fijación del bastidor. Presentación de la reja. Aplomado y nivelación. Resolución de las uniones del bastidor a los paramentos. Montaje de elementos complementarios.
Criterio de medición de proyecto: Superficie del hueco a cerrar, medida según documentación gráfica de Proyecto.
Criterio de medición de obra: Se medirá, con las dimensiones del hueco, la superficie realmente ejecutada según especificaciones de Proyecto.

| Código | Ud | Descripción | Rendimiento | Precio | Importe |
|---|---|---|---|---|---|
| mt26aac010aa | m | Cuadradillo de perfil macizo de acero laminado en caliente de 12x12 mm, montado en taller con tratamiento anticorrosión según ISO 1461 e imprimación SHOP-PRIMER a base de resina polivinil-butiral con un espesor medio de recubrimiento de 20 micras. (material) | 18.330 | 159.77 | 2928.58 |
| mt07ala020a | Ud | Patilla de anclaje de pletina de acero laminado S235JR, 30x40x100 mm. (material) | 2.000 | 32.36 | 64.72 |
| mt08aaa010a | m³ | Agua. (material) | 0.006 | 38.26 | 0.23 |
| mt01arg005a | t | Arena de cantera, para mortero mezclado en obra. (material) | 0.013 | 515.57 | 6.70 |
| mt08cem000i | kg | Cemento gris en sacos. (material) | 2.000 | 4.16 | 8.32 |
| mq06hor010 | h | Mezcladora de concreto eléctrica con una capacidad de amasado de 160 l. (maquinaria) | 0.006 | 76.52 | 0.46 |
| op00amo010 |  | Amoladora o radial. | 1.000 | 0.00 | 0.00 |
| op00tal010 |  | Taladro. | 1.000 | 0.00 | 0.00 |
| mo020 | h | Albañil. (mano de obra) | 0.548 | 115.52 | 63.30 |
| mo113 | h | Peón de albañilería. (mano de obra) | 0.329 | 83.20 | 27.37 |
| % | % | Herramienta menor | 2 % | 3099.68 | 61.99 |
|  |  | Costes directos |  |  | 3161.67 |
