# Sistema ETICS de aislamiento térmico de origen vegetal por el exterior de fachadas. Revestimiento continuo mineral a la cal

- Propiedad del archivo: CYPE INGENIEROS, S.A.
- Formato: FIEBDC-3/2002
- Ámbito geográfico: Honduras
- Divisa: HNL
- Costes indirectos: 3.00 %
- Gastos generales: 13.00 %
- Beneficio industrial: 6.00 %
- IVA: 15.00 %

## F Muros exteriores e interiores

### FV Fachadas ETICS con aislamiento térmico de origen vegetal

#### FVC Revestimiento continuo mineral a la cal

**FVC010** m² Sistema ETICS de aislamiento térmico de origen vegetal por el exterior de fachadas. Revestimiento continuo mineral a la cal.
Aislamiento térmico por el exterior de fachadas, de muro estructural de panel contralaminado de madera (CLT), con sistema ETICS, compuesto por: panel aislante de capa única, de fibras de madera, de 60 mm de espesor y 1250x590 mm, fijado al soporte con fijaciones mecánicas con espiga especial para madera; capa de regularización de mortero de cal, resistencia a compresión de 3 a 7,5 N/mm², absorción de agua por capilaridad menor de 0,2 kg/m² min½, color beige, armado con malla de fibra de vidrio antiálcalis, de 4x4 mm de luz de malla y de 155 g/m² de masa superficial; capa de acabado de estuco de mortero de cal, resistencia a compresión de 0,4 a 2,5 N/mm², color a elegir. Incluso, perfiles de desplante de aluminio, tacos de expansión de plástico con clavo metálico, para la fijación de los perfiles de desplante, perfiles para formación de goterones de PVC con malla, perfiles de esquina de PVC con malla, masilla elastómera monocomponente, para sellado de juntas entre paneles y cinta de sellado autoexpansiva y autoadhesiva, para sellado de juntas perimetrales.
Criterio de valoración económica: El precio incluye la ejecución de remates en los encuentros con paramentos y revestimientos u otros elementos recibidos en su superficie.
Incluye: Preparación de la superficie soporte. Colocación del perfil de desplante. Corte y preparación del aislamiento. Colocación del aislamiento sobre el paramento. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mab060L | m | Perfil de desplante, de aluminio, de 60 mm de anchura y 3 mm de espesor, con goterón y accesorios de unión de PVC; para nivelación y soporte de los paneles aislantes de los sistemas de aislamiento térmico por el exterior sobre la línea de zócalo. (material) | 0.250 | 166.54 | 41.64 |
| mt28mab070d | Ud | Taco de expansión de plástico con clavo metálico, de 8 mm de diámetro y 65 mm de longitud, para la fijación de los perfiles de desplante. (material) | 0.800 | 8.71 | 6.97 |
| mt16bab070wa | m² | Panel aislante de capa única, de fibras de madera, de 60 mm de espesor y 1250x590 mm, de superficie lisa y mecanizado lateral recto, resistencia térmica 1,54 m²K/W, conductividad térmica 0,039 W/(mK), densidad 160 kg/m³, Euroclase E de reacción al fuego. (material) | 1.050 | 833.20 | 874.86 |
| mt16bab020b | Ud | Espiga especial para madera, de 6 mm de diámetro y 100 mm de longitud. (material) | 10.000 | 22.77 | 227.70 |
| mt15sbi170d | Ud | Cartucho de 290 cm³ de masilla elastómera monocomponente, a base de polímero MS, de elasticidad permanente y curado rápido y resistente a los rayos UV, para sellado de juntas entre paneles. (material) | 0.170 | 116.28 | 19.77 |
| mt28mif030a | kg | Mortero de cal, resistencia a compresión de 3 a 7,5 N/mm², absorción de agua por capilaridad menor de 0,2 kg/m² min½, para uso en interiores o en exteriores, color beige, aplicado manualmente, compuesto por cal hidráulica natural, con resistencia a compresión de 5 a 15 N/mm², puzolanas, agregados seleccionados y aditivos, Euroclase A1 de reacción al fuego, para aplicar con plana o cuchara, para adherir los paneles aislantes y como capa base. (material) | 10.000 | 19.18 | 191.80 |
| mt28mab020d | m² | Malla de fibra de vidrio antiálcalis, de 4x4 mm de luz de malla, de 155 g/m² de masa superficial y de 1,1x50 m, para armar morteros. (material) | 1.100 | 45.55 | 50.11 |
| mt28mab090d | m | Perfil de PVC con malla de fibra de vidrio antiálcalis, para formación de goterones. (material) | 0.170 | 129.92 | 22.09 |
| mt28mab080d | m | Perfil de esquina, de PVC, con malla incorporada de fibra de vidrio de 10 y 15 cm de anchura a cada lado del perfil, para refuerzo de cantos. (material) | 0.700 | 101.06 | 70.74 |
| mt28esp020d | kg | Mortero de cal, resistencia a compresión de 0,4 a 2,5 N/mm², para uso en interiores o en exteriores, color a elegir, compuesto de cal aérea, agregados de granulometría compensada y aditivos, suministrado en sacos. (material) | 1.000 | 128.37 | 128.37 |
| mt15sbi160g | m | Cinta de sellado autoexpansiva y autoadhesiva, de 15 mm de anchura, impermeable al agua de lluvia, para un ancho de junta de 2 a 6 mm, para sellado de juntas perimetrales, suministrada en rollos de 18 m de longitud. (material) | 1.000 | 37.99 | 37.99 |
| mo054 | h | Montador de aislamientos. (mano de obra) | 0.110 | 118.70 | 13.06 |
| mo101 | h | Ayudante de montador de aislamientos. (mano de obra) | 0.110 | 86.35 | 9.50 |
| mo039 | h | Revocador. (mano de obra) | 0.658 | 115.52 | 76.01 |
| mo079 | h | Ayudante de revocador. (mano de obra) | 0.658 | 86.35 | 56.82 |
| % | % | Herramienta menor | 2 % | 1827.43 | 36.55 |
|  |  | Costes directos |  |  | 1863.98 |
