# Revestimiento de frente de losa, de acero galvanizado

- Propiedad del archivo: CYPE INGENIEROS, S.A.
- Formato: FIEBDC-3/2002
- Ámbito geográfico: Honduras
- Divisa: HNL
- Costes indirectos: 3.00 %
- Gastos generales: 13.00 %
- Beneficio industrial: 6.00 %
- IVA: 15.00 %

## H Remates y ayudas

### HR Remates de fachada

#### HRA De acero galvanizado

**HRA020** m Revestimiento de frente de losa, de acero galvanizado.
Revestimiento de frente de losa de lámina plegada de acero galvanizado, de 0,8 mm de espesor, 300 mm de desarrollo y 2 pliegues; colocación con adhesivo bituminoso de aplicación en frío; y sellado de las juntas entre piezas y, en su caso, de las uniones con los muros con sellador adhesivo monocomponente.
Incluye: Replanteo de las piezas. Corte de las piezas. Colocación, aplomado, nivelación y alineación. Sellado de juntas y limpieza.
Criterio de medición de proyecto: Longitud medida por su mayor desarrollo lineal, según documentación gráfica de Proyecto.
Criterio de medición de obra: Se medirá, por su mayor desarrollo lineal, la longitud realmente ejecutada según especificaciones de Proyecto, incluyendo la longitud que pudiera perderse en ingletes.

| Código | Ud | Descripción | Rendimiento | Precio | Importe |
|---|---|---|---|---|---|
| mt20wwr010 | kg | Adhesivo bituminoso de aplicación en frío, para láminas metálicas. (material) | 1.110 | 185.57 | 205.98 |
| mt20ffm020a | m | Frente de losa de lámina plegada de acero galvanizado, de 0,8 mm de espesor, 300 mm de desarrollo y 2 pliegues. (material) | 1.050 | 131.63 | 138.21 |
| mt22www010b | Ud | Cartucho de 290 ml de sellador adhesivo monocomponente, neutro, superelástico, a base de polímero MS, color gris, con resistencia a la intemperie y a los rayos UV y elongación hasta rotura 750%. (material) | 0.200 | 147.06 | 29.41 |
| mo018 | h | Fierrero. (mano de obra) | 0.164 | 115.53 | 18.95 |
| mo059 | h | Ayudante de fierrero. (mano de obra) | 0.082 | 85.41 | 7.00 |
| % | % | Herramienta menor | 2 % | 399.55 | 7.99 |
|  |  | Costes directos |  |  | 407.54 |
