# Pasos de escalera, mediante ladrillo cerámico hueco

- Propiedad del archivo: CYPE INGENIEROS, S.A.
- Formato: FIEBDC-3/2002
- Ámbito geográfico: Honduras
- Costes indirectos: 3.00 %
- Gastos generales: 13.00 %
- Beneficio industrial: 6.00 %
- IVA: 15.00 %

## H Remates y ayudas

### HY Ayudas

#### HYP Formación de pasos

**HYP010** m Pasos de escalera, mediante ladrillo cerámico hueco.
Formación de pasos de escalera con ladrillo cerámico hueco recibido con mortero de cemento, confeccionado en obra, dosificación 1:6, sobre la losa o cascarón de escalera, como base para la posterior colocación del acabado de peldaños.
Incluye: Replanteo y trazado de los pasos en muros. Tendido de cordel entre el primer peldaño y el último. Limpieza y humectación de la losa. Formación de los pasos.
Criterio de medición de proyecto: Longitud de la arista formada por el paso y el contrapaso, medida según documentación gráfica de Proyecto.
Criterio de medición de obra: Se medirá, en la arista de intersección entre paso y contrapaso, la longitud realmente ejecutada según especificaciones de Proyecto.

| Código | Ud | Descripción | Rendimiento | Precio | Importe |
|---|---|---|---|---|---|
| mt04lvc010b | Ud | Ladrillo cerámico hueco doble, para revestir, 24x11,5x7 cm. (material) | 18.000 | 0.12 | 2.16 |
| mt08aaa010a | m³ | Agua. (material) | 0.006 | 1.31 | 0.01 |
| mt01arg005a | t | Arena de cantera, para mortero mezclado en obra. (material) | 0.016 | 18.09 | 0.29 |
| mt08cem000i | kg | Cemento gris en sacos. (material) | 2.500 | 0.14 | 0.35 |
| mq06hor010 | h | Mezcladora de concreto. (maquinaria) | 0.007 | 1.15 | 0.01 |
| mo020 | h | Albañil. (mano de obra) | 0.435 | 2.03 | 0.88 |
| mo077 | h | Ayudante de albañil. (mano de obra) | 0.522 | 1.50 | 0.78 |
| % | % | Costes directos complementarios | 2 % | 4.48 | 0.09 |
|  |  | Costes directos |  |  | 4.57 |
