# Termostato de zona inalámbrico vía radio, modelo Free Radio AZC3FREE "AIRZONE"

- Propiedad del archivo: CYPE INGENIEROS, S.A.
- Formato: FIEBDC-3/2002
- Ámbito geográfico: Honduras
- Costes indirectos: 3.00 %
- Gastos generales: 13.00 %
- Beneficio industrial: 6.00 %
- IVA: 15.00 %

## I Instalaciones

### IB Sistemas de climatización

#### IBZ Sistema Airzone

**IBZ005** Ud Termostato de zona inalámbrico vía radio, modelo Free Radio AZC3FREE "AIRZONE".
Suministro y montaje de termostato de zona inalámbrico vía radio, modelo Free Radio AZC3FREE "AIRZONE", con botonera para control de la temperatura de zona mediante sonda NTC-48K, alimentación mediante baterías, portátil, con las siguientes funcionalidades: ON/OFF de zona, establecimiento de temperatura de consigna en pasos de 0,5°C/1°F, establecimiento del modo (paro, ventilación, frío y calor), modo ECO-Sleep y comunicación bidireccional entre los termostatos y la central del sistema. Incluso accesorios de montaje y elementos de fijación. Totalmente montado, conexionado y probado.
Incluye: Colocación, fijación y conexionado.
Criterio de medición de proyecto: Número de unidades previstas, según documentación gráfica de Proyecto.
Criterio de medición de obra: Se medirá el número de unidades realmente ejecutadas según especificaciones de Proyecto.

| Código | Ud | Descripción | Rendimiento | Precio | Importe |
|---|---|---|---|---|---|
| mt42air695a | Ud | Termostato de zona inalámbrico vía radio, modelo Free Radio AZC3FREE "AIRZONE", con botonera para control de la temperatura de zona mediante sonda NTC-48K, alimentación mediante baterías, portátil, con las siguientes funcionalidades: ON/OFF de zona, establecimiento de temperatura de consigna en pasos de 0,5°C/1°F, establecimiento del modo (paro, ventilación, frío y calor), modo ECO-Sleep y comunicación bidireccional entre los termostatos y la central del sistema. (material) | 1.000 | 204.64 | 204.64 |
| mo005 | h | Instalador de climatización. (mano de obra) | 0.108 | 2.10 | 0.23 |
| mo104 | h | Ayudante de instalador de climatización. (mano de obra) | 0.086 | 1.50 | 0.13 |
| % | % | Costes directos complementarios | 2 % | 205.00 | 4.10 |
|  |  | Costes directos |  |  | 209.10 |
