# Controlador de zona con termostato, con pantalla táctil LCD monocroma retroiluminada, modelo ZOZONEPADB "AT HOME"

- Propiedad del archivo: CYPE INGENIEROS, S.A.
- Formato: FIEBDC-3/2002
- Ámbito geográfico: Honduras
- Costes indirectos: 3.00 %
- Gastos generales: 13.00 %
- Beneficio industrial: 6.00 %
- IVA: 15.00 %

## I Instalaciones

### IB Sistemas de climatización

#### IBZ Sistema Airzone

**IBZ005** Ud Controlador de zona con termostato, con pantalla táctil LCD monocroma retroiluminada, modelo ZOZONEPADB "AT HOME".
Suministro y montaje de controlador de zona con termostato, con pantalla táctil LCD monocroma retroiluminada, modelo ZOZONEPADB "AT HOME", comunicación por cable, alimentación mediante bus AT Home, montaje en superficie, color blanco, con las siguientes funcionalidades de control domótico, individualmente o por grupos, de un máximo de 16 zonas: encendido, apagado y regulación del nivel de iluminación, selección de la temperatura ambiente de consigna, subida y bajada de persianas, toldos y cortinas, selección del canal de sonido y su volumen, programación y ejecución de escenas y recepción de avisos de alarmas técnicas. Incluso accesorios de montaje y elementos de fijación. Totalmente montado, conexionado y probado.
Incluye: Colocación, fijación y conexionado.
Criterio de medición de proyecto: Número de unidades previstas, según documentación gráfica de Proyecto.
Criterio de medición de obra: Se medirá el número de unidades realmente ejecutadas según especificaciones de Proyecto.

| Código | Ud | Descripción | Rendimiento | Precio | Importe |
|---|---|---|---|---|---|
| mt42air720ee | Ud | Controlador de zona con termostato, con pantalla táctil LCD monocroma retroiluminada, modelo ZOZONEPADB "AT HOME", comunicación por cable, alimentación mediante bus AT Home, montaje en superficie, color blanco, con las siguientes funcionalidades de control domótico, individualmente o por grupos, de un máximo de 16 zonas: encendido, apagado y regulación del nivel de iluminación, selección de la temperatura ambiente de consigna, subida y bajada de persianas, toldos y cortinas, selección del canal de sonido y su volumen, programación y ejecución de escenas y recepción de avisos de alarmas técnicas. (material) | 1.000 | 222.15 | 222.15 |
| mo005 | h | Instalador de climatización. (mano de obra) | 0.108 | 2.10 | 0.23 |
| mo104 | h | Ayudante de instalador de climatización. (mano de obra) | 0.086 | 1.50 | 0.13 |
| % | % | Costes directos complementarios | 2 % | 222.51 | 4.45 |
|  |  | Costes directos |  |  | 226.96 |
