# Tanque de combustible líquido, superficial, de plancha de acero

- Propiedad del archivo: CYPE INGENIEROS, S.A.
- Formato: FIEBDC-3/2002
- Ámbito geográfico: Honduras
- Divisa: HNL
- Costes indirectos: 3.00 %
- Gastos generales: 13.00 %
- Beneficio industrial: 6.00 %
- IVA: 15.00 %

## I Instalaciones

### IC Calefacción, refrigeración, climatización y agua caliente

#### ICD Combustible líquido

**ICD125** Ud Tanque de combustible líquido, superficial, de plancha de acero.
Tanque homologado de gasóleo, superficial, colocado en el interior del edificio, de lámina de acero, de doble pared, con una capacidad de 30000 litros, tratamiento exterior mediante granallado SA 2 1/2 y acabado mediante imprimación de epoxi-poliamida y poliuretano blanco. Incluso tubo buzo de carga, interruptor de nivel, indicador de nivel, apoyos, detector de fugas y elementos de protección según normativa. Totalmente montado, conexionado y probado. Sin incluir la obra civil, ni la toma de tierra.
Incluye: Colocación del depósito. Montaje de accesorios.
Criterio de medición de proyecto: Número de unidades previstas, según documentación gráfica de Proyecto.
Criterio de medición de obra: Se medirá el número de unidades realmente ejecutadas según especificaciones de Proyecto.

| Código | Ud | Descripción | Rendimiento | Precio | Importe |
|---|---|---|---|---|---|
| mt38dep001vb | Ud | Tanque homologado de combustible líquido, de superficie, de lámina de acero, de doble pared, de 2450 mm de diámetro y 6600 mm de longitud, con una capacidad de 30000 litros. Tratamiento exterior: granallado SA 2 1/2 y acabado mediante imprimación de epoxi-poliamida y poliuretano blanco. Incluso apoyos, detector de fugas y elementos de protección según normativa. (material) | 1.000 | 736344.86 | 736344.86 |
| mt38dep004c | Ud | Tubo buzo de carga, para tanque de combustible líquido de lámina de acero. (material) | 1.000 | 14429.53 | 14429.53 |
| mt38dep005c | Ud | Válvula reguladora de nivel, para tanque de combustible líquido de lámina de acero. (material) | 1.000 | 15585.29 | 15585.29 |
| mt38dep006a | Ud | Indicador de nivel con sonda, para tanque de combustible líquido de lámina de acero. (material) | 1.000 | 2551.43 | 2551.43 |
| mq04cag010b | h | Camión con grúa de hasta 10 t. (maquinaria) | 0.750 | 1391.04 | 1043.28 |
| mo004 | h | Instalador de calefacción. (mano de obra) | 14.136 | 118.70 | 1677.94 |
| mo103 | h | Ayudante de instalador de calefacción. (mano de obra) | 14.136 | 86.19 | 1218.38 |
| % | % | Herramienta menor | 2 % | 772850.71 | 15457.01 |
|  |  | Costes directos |  |  | 788307.72 |
