# Cortina de aire

- Propiedad del archivo: CYPE INGENIEROS, S.A.
- Formato: FIEBDC-3/2002
- Ámbito geográfico: Honduras
- Divisa: HNL
- Costes indirectos: 3.00 %
- Gastos generales: 13.00 %
- Beneficio industrial: 6.00 %
- IVA: 15.00 %

## I Instalaciones

### IC Calefacción, refrigeración, climatización y agua caliente

#### ICF Unidades no autónomas para climatización

**ICF130** Ud Cortina de aire.
Cortina de aire, con caja metálica barnizada color blanco RAL 9003, de 1080x210x250 mm (recomendado para altura máxima 3 m), caudal de aire 1400 m³/h, ventilador tangencial de alto rendimiento con motor para alimentación monofásica a 230 V, de dos velocidades, control remoto para selección de velocidad. Totalmente montada, conexionada y puesta en marcha por la empresa instaladora para la comprobación de su correcto funcionamiento.
Incluye: Replanteo de la unidad. Colocación y fijación de la unidad. Conexionado. Puesta en marcha.
Criterio de medición de proyecto: Número de unidades previstas, según documentación gráfica de Proyecto.
Criterio de medición de obra: Se medirá el número de unidades realmente ejecutadas según especificaciones de Proyecto.

| Código | Ud | Descripción | Rendimiento | Precio | Importe |
|---|---|---|---|---|---|
| mt42csp110caa | Ud | Cortina de aire, con caja metálica barnizada color blanco RAL 9003, de 1080x210x250 mm (recomendado para altura máxima 3 m), caudal de aire 1400 m³/h, ventilador tangencial de alto rendimiento con motor para alimentación monofásica a 230 V, de dos velocidades, control remoto para selección de velocidad. (material) | 1.000 | 23269.62 | 23269.62 |
| mo005 | h | Instalador de climatización. (mano de obra) | 3.288 | 117.18 | 385.29 |
| mo104 | h | Ayudante de instalador de climatización. (mano de obra) | 3.288 | 85.08 | 279.74 |
| % | % | Herramienta menor | 2 % | 23934.65 | 478.69 |
|  |  | Costes directos |  |  | 24413.34 |
