# Caldera a gas, doméstica, de condensación, mural, para calefacción

- Propiedad del archivo: CYPE INGENIEROS, S.A.
- Formato: FIEBDC-3/2002
- Ámbito geográfico: Honduras
- Divisa: HNL
- Costes indirectos: 3.00 %
- Gastos generales: 13.00 %
- Beneficio industrial: 6.00 %
- IVA: 15.00 %

## I Instalaciones

### IC Calefacción, refrigeración, climatización y agua caliente

#### ICG Calderas a gas

**ICG231** Ud Caldera a gas, doméstica, de condensación, mural, para calefacción.
Caldera mural de condensación a gas N, para calefacción, cámara de combustión estanca, potencia nominal 30 kW, rendimiento 92%, eficiencia energética clase A, perfil de consumo XL, potencia sonora 55 dBA, dimensiones 760x440x360 mm, peso 46,5 kg, encendido electrónico y seguridad por ionización, sin llama piloto, panel de mandos con display digital con indicación de código de avería, programador digital para programación semanal del circuito de calefacción, vaso de expansión de 10 litros, kit estándar de desagüe de humos y plantilla de montaje. Totalmente montada, conexionada y probada.
Incluye: Replanteo. Presentación de los elementos. Montaje de la caldera y sus accesorios. Conexionado con las redes de conducción de agua, de gas, de salubridad y eléctrica, y con el ducto de desagüe de los productos de la combustión. Puesta en marcha.
Criterio de medición de proyecto: Número de unidades previstas, según documentación gráfica de Proyecto.
Criterio de medición de obra: Se medirá el número de unidades realmente ejecutadas según especificaciones de Proyecto.

| Código | Ud | Descripción | Rendimiento | Precio | Importe |
|---|---|---|---|---|---|
| mt38cmj022a | Ud | Caldera mural de condensación a gas N, para calefacción, cámara de combustión estanca, potencia nominal 30 kW, rendimiento 92%, eficiencia energética clase A, perfil de consumo XL, potencia sonora 55 dBA, dimensiones 760x440x360 mm, peso 46,5 kg, encendido electrónico y seguridad por ionización, sin llama piloto, panel de mandos con display digital con indicación de código de avería, programador digital para programación semanal del circuito de calefacción, vaso de expansión de 10 litros, kit estándar de desagüe de humos y plantilla de montaje. (material) | 1.000 | 74137.29 | 74137.29 |
| mt38www010 | Ud | Material auxiliar para instalaciones de calefacción. (material) | 1.000 | 60.54 | 60.54 |
| mo004 | h | Instalador de calefacción. (mano de obra) | 3.288 | 117.18 | 385.29 |
| mo103 | h | Ayudante de instalador de calefacción. (mano de obra) | 3.288 | 85.08 | 279.74 |
| % | % | Herramienta menor | 2 % | 74862.86 | 1497.26 |
|  |  | Costes directos |  |  | 76360.12 |
