# Hogar

- Propiedad del archivo: CYPE INGENIEROS, S.A.
- Formato: FIEBDC-3/2002
- Ámbito geográfico: Honduras
- Divisa: HNL
- Costes indirectos: 3.00 %
- Gastos generales: 13.00 %
- Beneficio industrial: 6.00 %
- IVA: 15.00 %

## I Instalaciones

### IC Calefacción, refrigeración, climatización y agua caliente

#### ICH Chimeneas, hogares, cocinas, cassettes insertables y estufas

**ICH020** Ud Hogar.
Hogar abierto a leña, de carga frontal, potencia 9 kW (7.717 kcal/h), color negro, de fundición, con cajón recoge cenizas y sistema de regulación de salida de humos. Incluso accesorios de conexión al ducto de desagüe de los productos de la combustión, sin incluir este ducto. Totalmente montado y conexionado.
Incluye: Replanteo del hogar. Presentación de los elementos. Montaje del hogar y sus accesorios. Conexión al ducto de desagüe.
Criterio de medición de proyecto: Número de unidades previstas, según documentación gráfica de Proyecto.
Criterio de medición de obra: Se medirá el número de unidades realmente ejecutadas según especificaciones de Proyecto.

| Código | Ud | Descripción | Rendimiento | Precio | Importe |
|---|---|---|---|---|---|
| mt38chf020a | Ud | Hogar abierto a leña, de carga frontal, potencia 9 kW (7.717 kcal/h), color negro, de fundición, con cajón recoge cenizas y sistema de regulación de salida de humos. (material) | 1.000 | 24010.70 | 24010.70 |
| mt38www010 | Ud | Material auxiliar para instalaciones de calefacción. (material) | 1.000 | 60.66 | 60.66 |
| mo004 | h | Instalador de calefacción. (mano de obra) | 0.548 | 118.70 | 65.05 |
| mo103 | h | Ayudante de instalador de calefacción. (mano de obra) | 0.548 | 86.19 | 47.23 |
| % | % | Herramienta menor | 2 % | 24183.64 | 483.67 |
|  |  | Costes directos |  |  | 24667.31 |
