# Chimenea colectiva concéntrica de doble pared

- Propiedad del archivo: CYPE INGENIEROS, S.A.
- Formato: FIEBDC-3/2002
- Ámbito geográfico: Honduras
- Divisa: HNL
- Costes indirectos: 3.00 %
- Gastos generales: 13.00 %
- Beneficio industrial: 6.00 %
- IVA: 15.00 %

## I Instalaciones

### IC Calefacción, refrigeración, climatización y agua caliente

#### ICO Sistemas de desagüe de los productos de la combustión

**ICO220** m Chimenea colectiva concéntrica de doble pared.
Chimenea colectiva modular concéntrica, metálica, formada por tubo de doble pared, de 125/210 mm de diámetro, compuesto por pared interior de acero inoxidable AISI 316L y pared exterior de acero galvanizado, temperatura máxima de 450°C, presión de trabajo de hasta 40 Pa, instalada en el interior del edificio, para desagüe de los productos de la combustión y admisión de aire comburente, con tiro natural, de las calderas murales de condensación, a gas. Incluso accesorios, piezas especiales, módulos finales y material auxiliar para montaje y sujeción a la obra.
Criterio de valoración económica: El precio no incluye el ducto de conexión entre la caldera y la chimenea colectiva.
Incluye: Replanteo. Presentación de tubos, accesorios, piezas especiales y módulos finales. Fijación del material auxiliar para montaje y sujeción a la obra. Montaje. Conexionado y comprobación de su correcto funcionamiento.
Criterio de medición de proyecto: Longitud medida desde el desplante de la chimenea hasta la parte superior del módulo final, según documentación gráfica de Proyecto.
Criterio de medición de obra: Se medirá, desde el desplante de la chimenea hasta la parte superior del módulo final, la longitud realmente ejecutada según especificaciones de Proyecto.

| Código | Ud | Descripción | Rendimiento | Precio | Importe |
|---|---|---|---|---|---|
| mt20din256a | Ud | Material auxiliar para montaje y sujeción a la obra de los tubos de doble pared, de 125/210 mm de diámetro. (material) | 1.000 | 215.60 | 215.60 |
| mt20din255am | m | Tubo de doble pared, de 125/210 mm de diámetro, compuesto por pared interior de acero inoxidable AISI 316L y pared exterior de acero galvanizado, temperatura máxima de 450°C, presión de trabajo de hasta 40 Pa, con el precio incrementado el 60% en concepto de accesorios, piezas especiales y módulos finales. (material) | 1.000 | 5749.32 | 5749.32 |
| mo004 | h | Instalador de calefacción. (mano de obra) | 0.427 | 117.18 | 50.04 |
| mo103 | h | Ayudante de instalador de calefacción. (mano de obra) | 0.427 | 85.08 | 36.33 |
| % | % | Herramienta menor | 2 % | 6051.29 | 121.03 |
|  |  | Costes directos |  |  | 6172.32 |
