# Pieza para ducto oblongo

- Propiedad del archivo: CYPE INGENIEROS, S.A.
- Formato: FIEBDC-3/2002
- Ámbito geográfico: Honduras
- Divisa: HNL
- Costes indirectos: 3.00 %
- Gastos generales: 13.00 %
- Beneficio industrial: 6.00 %
- IVA: 15.00 %

## I Instalaciones

### IC Calefacción, refrigeración, climatización y agua caliente

#### ICR Sistemas de conducción de aire

**ICR019** Ud Pieza para ducto oblongo.
Codo horizontal 30°, para ducto oblongo de acero galvanizado, de 360x80 mm.
Incluye: Colocación y fijación de las piezas especiales prefabricadas a la red de ductos.
Criterio de medición de proyecto: Número de unidades previstas, según documentación gráfica de Proyecto.
Criterio de medición de obra: Se medirá el número de unidades realmente ejecutadas según especificaciones de Proyecto.

| Código | Ud | Descripción | Rendimiento | Precio | Importe |
|---|---|---|---|---|---|
| mt42coa118aaa | Ud | Codo horizontal 30°, para ducto oblongo de acero galvanizado, de 360x80 mm. (material) | 1.000 | 5862.12 | 5862.12 |
| mo013 | h | Colocador de ductos metálicos. (mano de obra) | 0.110 | 117.18 | 12.89 |
| mo084 | h | Ayudante de colocador de ductos de lámina metálica. (mano de obra) | 0.110 | 85.25 | 9.38 |
| % | % | Herramienta menor | 2 % | 5884.39 | 117.69 |
|  |  | Costes directos |  |  | 6002.08 |
