# Rejilla para fancoil de antepecho

- Propiedad del archivo: CYPE INGENIEROS, S.A.
- Formato: FIEBDC-3/2002
- Ámbito geográfico: Honduras
- Divisa: HNL
- Costes indirectos: 3.00 %
- Gastos generales: 13.00 %
- Beneficio industrial: 6.00 %
- IVA: 15.00 %

## I Instalaciones

### IC Calefacción, refrigeración, climatización y agua caliente

#### ICR Sistemas de conducción de aire

**ICR032** Ud Rejilla para fancoil de antepecho.
Rejilla para antepecho, de aluminio extruido, anodizado color natural E6-C-0, de 345x145 mm, con lamas horizontales fijas con una separación de 12,5 mm, salida de aire perpendicular a la rejilla. Incluso accesorios de montaje y elementos de fijación.
Incluye: Replanteo. Montaje y fijación de la rejilla.
Criterio de medición de proyecto: Número de unidades previstas, según documentación gráfica de Proyecto.
Criterio de medición de obra: Se medirá el número de unidades realmente ejecutadas según especificaciones de Proyecto.

| Código | Ud | Descripción | Rendimiento | Precio | Importe |
|---|---|---|---|---|---|
| mt42trx055bea | Ud | Rejilla para antepecho, de aluminio extruido, anodizado color natural E6-C-0, de 345x145 mm, con lamas horizontales fijas con una separación de 12,5 mm, salida de aire perpendicular a la rejilla. (material) | 1.000 | 1241.98 | 1241.98 |
| mo005 | h | Instalador de climatización. (mano de obra) | 0.175 | 117.18 | 20.51 |
| mo104 | h | Ayudante de instalador de climatización. (mano de obra) | 0.175 | 85.08 | 14.89 |
| % | % | Herramienta menor | 2 % | 1277.38 | 25.55 |
|  |  | Costes directos |  |  | 1302.93 |
