# Recuperador de calor y humedad aire-aire. Instalación en techo

- Propiedad del archivo: CYPE INGENIEROS, S.A.
- Formato: FIEBDC-3/2002
- Ámbito geográfico: Honduras
- Divisa: HNL
- Costes indirectos: 3.00 %
- Gastos generales: 13.00 %
- Beneficio industrial: 6.00 %
- IVA: 15.00 %

## I Instalaciones

### IC Calefacción, refrigeración, climatización y agua caliente

#### ICR Sistemas de conducción de aire

**ICR115** Ud Recuperador de calor y humedad aire-aire. Instalación en techo.
Recuperador entálpico aire-aire, eficiencia de recuperación calorífica a velocidad alta 78,3%, caudal de aire nominal a velocidad máxima 150 m³/h, presión de aire nominal a velocidad máxima 90 Pa, consumo eléctrico a velocidad alta 111 W, dimensiones 285x525x776 mm, peso 24 kg, presión sonora a velocidad máxima 27 dBA, alimentación monofásica (230V/50Hz), con conexiones de 100 mm de diámetro, intercambiador de calor de alta eficiencia, prefiltros de aire, ventiladores con motor DC de 3 velocidades, con cambio de modo automático de operación de recuperación a free-cooling y posibilidad de control domótico. Instalación en techo.
Incluye: Replanteo. Colocación y fijación. Conexionado y comprobación de su correcto funcionamiento.
Criterio de medición de proyecto: Número de unidades previstas, según documentación gráfica de Proyecto.
Criterio de medición de obra: Se medirá el número de unidades realmente ejecutadas según especificaciones de Proyecto.

| Código | Ud | Descripción | Rendimiento | Precio | Importe |
|---|---|---|---|---|---|
| mt42dai650a | Ud | Recuperador entálpico aire-aire, eficiencia de recuperación calorífica a velocidad alta 78,3%, caudal de aire nominal a velocidad máxima 150 m³/h, presión de aire nominal a velocidad máxima 90 Pa, consumo eléctrico a velocidad alta 111 W, dimensiones 285x525x776 mm, peso 24 kg, presión sonora a velocidad máxima 27 dBA, alimentación monofásica (230V/50Hz), con conexiones de 100 mm de diámetro, intercambiador de calor de alta eficiencia, prefiltros de aire, ventiladores con motor DC de 3 velocidades, con cambio de modo automático de operación de recuperación a free-cooling y posibilidad de control domótico. (material) | 1.000 | 59309.83 | 59309.83 |
| mo005 | h | Instalador de climatización. (mano de obra) | 0.767 | 117.18 | 89.88 |
| mo104 | h | Ayudante de instalador de climatización. (mano de obra) | 0.767 | 85.08 | 65.26 |
| % | % | Herramienta menor | 2 % | 59464.97 | 1189.30 |
|  |  | Costes directos |  |  | 60654.27 |
