# Colector prefabricado de distribución de agua para uso doméstico

- Propiedad del archivo: CYPE INGENIEROS, S.A.
- Formato: FIEBDC-3/2002
- Ámbito geográfico: Honduras
- Divisa: HNL
- Costes indirectos: 3.00 %
- Gastos generales: 13.00 %
- Beneficio industrial: 6.00 %
- IVA: 15.00 %

## I Instalaciones

### IC Calefacción, refrigeración, climatización y agua caliente

#### ICS Sistemas de conducción de agua

**ICS025** Ud Colector prefabricado de distribución de agua para uso doméstico.
Colector de plástico (PPSU), con tres derivaciones, con tapón.
Incluye: Replanteo. Montaje de las válvulas de corte. Colocación y fijación del colector. Conexión a la red de distribución. Comprobación de su correcto funcionamiento.
Criterio de medición de proyecto: Número de unidades previstas, según documentación gráfica de Proyecto.
Criterio de medición de obra: Se medirá el número de unidades realmente ejecutadas según especificaciones de Proyecto.

| Código | Ud | Descripción | Rendimiento | Precio | Importe |
|---|---|---|---|---|---|
| mt38tmc520b | Ud | Colector de plástico (PPSU), con tres derivaciones, con tapón. (material) | 1.000 | 356.63 | 356.63 |
| mt38www012 | Ud | Material auxiliar para instalaciones de calefacción y agua caliente (material) | 1.000 | 75.68 | 75.68 |
| mo004 | h | Instalador de calefacción. (mano de obra) | 0.230 | 117.18 | 26.95 |
| mo103 | h | Ayudante de instalador de calefacción. (mano de obra) | 0.230 | 85.08 | 19.57 |
| % | % | Herramienta menor | 2 % | 478.83 | 9.58 |
|  |  | Costes directos |  |  | 488.41 |
