# Equipo premontado con contador calorífico y bomba de circulación, para circuito de calefacción

- Propiedad del archivo: CYPE INGENIEROS, S.A.
- Formato: FIEBDC-3/2002
- Ámbito geográfico: Honduras
- Divisa: HNL
- Costes indirectos: 3.00 %
- Gastos generales: 13.00 %
- Beneficio industrial: 6.00 %
- IVA: 15.00 %

## I Instalaciones

### IC Calefacción, refrigeración, climatización y agua caliente

#### ICS Sistemas de conducción de agua

**ICS089** Ud Equipo premontado con contador calorífico y bomba de circulación, para circuito de calefacción.
Equipo premontado para circuito de calefacción para vivienda, con contador de energía de 2,5 m³/h de caudal nominal y con salida para bus de comunicación M-Bus, alimentación del contador por batería y bomba de circulación electrónica, DN 15 mm, con colector modular componible DN 40 mm con tapones ciegos, válvula mezcladora termostática de 3 vías, llaves de corte con termómetro integrado en impulsión y en retorno, llave de corte en retorno, válvula de 2 vías con regulador de 7 posiciones para equilibrado manual y actuador termoeléctrico a 2 hilos, filtro retenedor de residuos y carcasa de polietileno expandido de 15 mm de espesor para aislamiento térmico.
Incluye: Replanteo. Colocación. Conexionado.
Criterio de medición de proyecto: Número de unidades previstas, según documentación gráfica de Proyecto.
Criterio de medición de obra: Se medirá el número de unidades realmente ejecutadas según especificaciones de Proyecto.

| Código | Ud | Descripción | Rendimiento | Precio | Importe |
|---|---|---|---|---|---|
| mt38alb792cb | Ud | Equipo premontado para circuito de calefacción para vivienda, con contador de energía de 2,5 m³/h de caudal nominal y con salida para bus de comunicación M-Bus, alimentación del contador por batería y bomba de circulación electrónica, DN 15 mm, con colector modular componible DN 40 mm con tapones ciegos, válvula mezcladora termostática de 3 vías, llaves de corte con termómetro integrado en impulsión y en retorno, llave de corte en retorno, válvula de 2 vías con regulador de 7 posiciones para equilibrado manual y actuador termoeléctrico a 2 hilos, filtro retenedor de residuos y carcasa de polietileno expandido de 15 mm de espesor para aislamiento térmico. (material) | 1.000 | 56194.31 | 56194.31 |
| mt38www012 | Ud | Material auxiliar para instalaciones de calefacción y agua caliente (material) | 1.000 | 75.68 | 75.68 |
| mo004 | h | Instalador de calefacción. (mano de obra) | 1.096 | 117.18 | 128.43 |
| % | % | Herramienta menor | 2 % | 56398.42 | 1127.97 |
|  |  | Costes directos |  |  | 57526.39 |
