# Control centralizado de la instalación de climatización

- Propiedad del archivo: CYPE INGENIEROS, S.A.
- Formato: FIEBDC-3/2002
- Ámbito geográfico: Honduras
- Divisa: HNL
- Costes indirectos: 3.00 %
- Gastos generales: 13.00 %
- Beneficio industrial: 6.00 %
- IVA: 15.00 %

## I Instalaciones

### IC Calefacción, refrigeración, climatización y agua caliente

#### ICX Dispositivos de control centralizado

**ICX010** Ud Control centralizado de la instalación de climatización.
Control centralizado de la instalación de climatización formado por los siguientes elementos: controlador de planta (BC), con capacidad de gestionar hasta 60 fancoils vía bus de comunicaciones configurable para 2 tubos sólo frío o sólo calor, 2 tubos frío y calor con o sin apoyo de resistencias eléctricas y 4 tubos; interfaz hombre-máquina (HMI), para visualización y configuración, con pantalla LCD iluminada, con 8 líneas de texto en multilenguaje (incluido castellano); adaptador de enfriadora (relé + bornes); transformador para controlador de planta; sonda de temperatura exterior para controlador de planta; caja de PVC para controlador de planta, de 380x300x120 mm; alimentador de bus; cable de bus de comunicaciones de 1 par, de 1 mm² de sección, trenzado de 5 vueltas por metro. Totalmente montado, conexionado y probado.
Incluye: Replanteo. Colocación y fijación de los elementos. Conexionado con la red eléctrica.
Criterio de medición de proyecto: Número de unidades previstas, según documentación gráfica de Proyecto.
Criterio de medición de obra: Se medirá el número de unidades realmente ejecutadas según especificaciones de Proyecto.

| Código | Ud | Descripción | Rendimiento | Precio | Importe |
|---|---|---|---|---|---|
| mt42cnt010a | Ud | Controlador de planta (BC), con capacidad de gestionar hasta 60 fancoils vía bus de comunicaciones configurable para 2 tubos sólo frío o sólo calor, 2 tubos frío y calor con o sin apoyo de resistencias eléctricas y 4 tubos. (material) | 1.000 | 47532.91 | 47532.91 |
| mt42cnt020a | Ud | Adaptador de enfriadora (relé + bornes). (material) | 1.000 | 1693.74 | 1693.74 |
| mt42cnt030a | Ud | Transformador para controlador de planta. (material) | 1.000 | 2090.15 | 2090.15 |
| mt42cnt050a | Ud | Sonda de temperatura exterior para controlador de planta. (material) | 1.000 | 1369.41 | 1369.41 |
| mt42cnt060a | Ud | Caja de PVC para controlador de planta, de 380x300x120 mm. (material) | 1.000 | 2702.78 | 2702.78 |
| mt42cnt070a | Ud | Alimentador de bus. (material) | 1.000 | 15315.76 | 15315.76 |
| mt42cnt040a | Ud | Interfaz hombre-máquina (HMI), para visualización y configuración, con pantalla LCD iluminada, con 8 líneas de texto en multilenguaje (incluido castellano). (material) | 1.000 | 18090.62 | 18090.62 |
| mt42cnt120a | m | Cable de bus de comunicaciones de 1 par, de 1 mm² de sección, trenzado de 5 vueltas por metro. (material) | 100.000 | 187.39 | 18739.00 |
| mo005 | h | Instalador de climatización. (mano de obra) | 2.236 | 117.18 | 262.01 |
| mo104 | h | Ayudante de instalador de climatización. (mano de obra) | 2.236 | 85.08 | 190.24 |
| % | % | Herramienta menor | 2 % | 107986.62 | 2159.73 |
|  |  | Costes directos |  |  | 110146.35 |
