# Concentrador de datos para contadores de energía o de agua

- Propiedad del archivo: CYPE INGENIEROS, S.A.
- Formato: FIEBDC-3/2002
- Ámbito geográfico: Honduras
- Divisa: HNL
- Costes indirectos: 3.00 %
- Gastos generales: 13.00 %
- Beneficio industrial: 6.00 %
- IVA: 15.00 %

## I Instalaciones

### IC Calefacción, refrigeración, climatización y agua caliente

#### ICX Dispositivos de control centralizado

**ICX050** Ud Concentrador de datos para contadores de energía o de agua.
Concentrador de datos para lectura a distancia de los contadores de energía o de agua de un máximo de 20 viviendas, con bus de comunicación M-Bus, pantalla y teclado, montaje en carril DIN, de 105x94x58 mm. Totalmente montado, conexionado y probado.
Incluye: Replanteo. Colocación y fijación de los elementos. Conexionado.
Criterio de medición de proyecto: Número de unidades previstas, según documentación gráfica de Proyecto.
Criterio de medición de obra: Se medirá el número de unidades realmente ejecutadas según especificaciones de Proyecto.

| Código | Ud | Descripción | Rendimiento | Precio | Importe |
|---|---|---|---|---|---|
| mt38alb735a | Ud | Concentrador de datos para lectura a distancia de los contadores de energía o de agua de un máximo de 20 viviendas, con bus de comunicación M-Bus, pantalla y teclado, montaje en carril DIN, de 105x94x58 mm. (material) | 1.000 | 56825.00 | 56825.00 |
| mt35cun200a | m | Cable bus apantallado de 2 hilos, de 1 mm² de sección por hilo (material) | 30.000 | 16.59 | 497.70 |
| mo005 | h | Instalador de climatización. (mano de obra) | 1.096 | 117.18 | 128.43 |
| mo104 | h | Ayudante de instalador de climatización. (mano de obra) | 1.096 | 85.08 | 93.25 |
| % | % | Herramienta menor | 2 % | 57544.38 | 1150.89 |
|  |  | Costes directos |  |  | 58695.27 |
