# Batería de contadores divisionarios para abastecimiento de agua potable

- Propiedad del archivo: CYPE INGENIEROS, S.A.
- Formato: FIEBDC-3/2002
- Ámbito geográfico: Honduras
- Divisa: HNL
- Costes indirectos: 3.00 %
- Gastos generales: 13.00 %
- Beneficio industrial: 6.00 %
- IVA: 15.00 %

## I Instalaciones

### IF Fontanería

#### IFC Contadores

**IFC020** Ud Batería de contadores divisionarios para abastecimiento de agua potable.
Batería de acero galvanizado, de 2 1/2" DN 65 mm y salidas con conexión embridada, para centralización de un máximo de 18 contadores de 1/2" DN 15 mm en dos filas, con llave de corte, llaves de entrada, grifos de comprobación, válvulas de retención, llaves de salida, latiguillos y cuadro de clasificación. Incluso soportes para el colector y material auxiliar.
Criterio de valoración económica: El precio no incluye los contadores de agua.
Incluye: Replanteo. Colocación y fijación del soporte de batería. Colocación y fijación de accesorios y piezas especiales. Colocación de la batería. Colocación del cuadro de clasificación. Conexionado y comprobación de su correcto funcionamiento.
Criterio de medición de proyecto: Número de unidades previstas, según documentación gráfica de Proyecto.
Criterio de medición de obra: Se medirá el número de unidades realmente ejecutadas según especificaciones de Proyecto.

| Código | Ud | Descripción | Rendimiento | Precio | Importe |
|---|---|---|---|---|---|
| mt37svc010r | Ud | Válvula de compuerta de latón fundido, para roscar, de 2 1/2". (material) | 1.000 | 1940.97 | 1940.97 |
| mt37ccb010hb | Ud | Batería de acero galvanizado de 2 1/2" DN 65 mm, para centralización de 18 contadores divisionarios de agua en dos filas, de 1330x620 mm. Incluso soporte y brida. (material) | 1.000 | 9072.60 | 9072.60 |
| mt37sve010b | Ud | Válvula de esfera de latón niquelado para roscar de 1/2". (material) | 36.000 | 151.73 | 5462.28 |
| mt37sgl012a | Ud | Grifo de comprobación de latón, para roscar, de 1/2". (material) | 18.000 | 157.65 | 2837.70 |
| mt37svr010a | Ud | Válvula de retención de latón para roscar de 1/2". (material) | 18.000 | 131.89 | 2374.02 |
| mt37ccb040a | Ud | Latiguillo de acero inoxidable, de 3/4", de 400 mm de longitud. (material) | 18.000 | 423.87 | 7629.66 |
| mt37ccb015ha | Ud | Cuadro de clasificación metálico para centralización de 18 contadores divisionarios de agua en dos filas. (material) | 1.000 | 328.03 | 328.03 |
| mt37www010 | Ud | Material auxiliar para instalaciones de fontanería. (material) | 1.000 | 42.94 | 42.94 |
| mo008 | h | Fontanero. (mano de obra) | 9.863 | 118.70 | 1170.74 |
| mo107 | h | Ayudante de fontanero. (mano de obra) | 4.931 | 86.19 | 425.00 |
| % | % | Herramienta menor | 2 % | 31283.94 | 625.68 |
|  |  | Costes directos |  |  | 31909.62 |
