# Acometida de gas

- Propiedad del archivo: CYPE INGENIEROS, S.A.
- Formato: FIEBDC-3/2002
- Ámbito geográfico: Honduras
- Divisa: HNL
- Costes indirectos: 3.00 %
- Gastos generales: 13.00 %
- Beneficio industrial: 6.00 %
- IVA: 15.00 %

## I Instalaciones

### IG Gases combustibles

#### IGA Acometidas

**IGA010** Ud Acometida de gas.
Acometida de gas que une la red de distribución de gas de la empresa suministradora o la llave de salida en el caso de tanques de almacenamiento de gases licuados del petróleo (GLP) con la llave de acometida, formada por tubería enterrada de 8 m de longitud de polietileno de alta densidad PE 100, SDR11, de 63 mm de diámetro colocada sobre cama de arena en el fondo de la zanja previamente excavada, con sus correspondientes accesorios y piezas especiales, collarín de toma en carga colocado sobre la red general de distribución que sirve de enlace entre la acometida y la red y llave de acometida formada por válvula de esfera de latón niquelado de 2 1/2" de diámetro colocada mediante unión roscada, situada junto a la edificación, fuera de los límites de la propiedad, alojada en caja de registro prefabricada de polipropileno de 40x40x40 cm, colocada sobre solera de concreto simple f'c=210 kg/cm² (3000 psi), clase de exposición F0 S0 P0 C0, tamaño máximo del agregado 19 mm, consistencia plástica de 15 cm de espesor y cerrada superiormente con tapa de PVC. Incluso concreto simple f'c=210 kg/cm² (3000 psi), clase de exposición F0 S0 P0 C0, tamaño máximo del agregado 19 mm, consistencia plástica para la posterior reposición del pavimento existente. Totalmente montada, conexionada y probada.
Criterio de valoración económica: El precio incluye la demolición y el levantado del pavimento existente y el conexionado con la red, pero no incluye la excavación ni el relleno principal.
Incluye: Replanteo y trazado de la acometida en planta y pendientes, coordinado con el resto de instalaciones o elementos que puedan tener interferencias. Rotura del pavimento con compresor. Eliminación de las tierras sueltas del fondo de la excavación. Fundido y compactación del concreto en formación de solera. Colocación de la caja de registro prefabricada. Formación de agujeros para conexionado de tubos. Empalme y rejuntado de los tubos a la caja de registro. Colocación de la tapa y los accesorios. Presentación en seco de tuberías y piezas especiales. Vertido de la arena en el fondo de la zanja. Colocación de tuberías. Montaje de la llave de acometida. Empalme de la acometida con la red de distribución de gas.
Criterio de medición de proyecto: Número de unidades previstas, según documentación gráfica de Proyecto.
Criterio de medición de obra: Se medirá el número de unidades realmente ejecutadas según especificaciones de Proyecto.

| Código | Ud | Descripción | Rendimiento | Precio | Importe |
|---|---|---|---|---|---|
| mt01ara010a | m³ | Arena con granulometría de 0 a 5 mm de diámetro, limpia. (material) | 0.640 | 409.59 | 262.14 |
| mt43tpo011gg | m | Acometida de polietileno de alta densidad PE 100, SDR11, de 63 mm de diámetro exterior, con el precio incrementado el 30% en concepto de accesorios y piezas especiales. (material) | 8.000 | 345.30 | 2762.40 |
| mt10hmf110akc | m³ | Concreto simple f'c=210 kg/cm² (3000 psi), clase de exposición F0 S0 P0 C0, tamaño máximo del agregado 19 mm, consistencia plástica, premezclado, según ACI 318. (material) | 0.747 | 2616.12 | 1954.24 |
| mt43www030b | Ud | Caja de registro registrable de polipropileno, con fondo precortado, 40x40x40 cm, para instalaciones receptoras de gas. (material) | 1.000 | 2661.97 | 2661.97 |
| mt11arp050e | Ud | Tapa de PVC, para cajas de registro de gas de 40x40 cm, con cierre hermético al paso de los olores mefíticos. (material) | 1.000 | 1713.15 | 1713.15 |
| mt37sve010h | Ud | Válvula de esfera de latón niquelado para roscar de 2 1/2". (material) | 1.000 | 2540.76 | 2540.76 |
| mt43tpo012e | m | Collarín de toma en carga, de PVC, para tubo de polietileno de alta densidad de 63 mm de diámetro exterior. (material) | 1.000 | 163.17 | 163.17 |
| mt43www040 | Ud | Prueba de estanqueidad para instalación de gas. (material) | 1.000 | 3182.47 | 3182.47 |
| mq05pdm010b | h | Compresor portátil eléctrico 5 m³/min de caudal. (maquinaria) | 2.400 | 171.40 | 411.36 |
| mq05mai030 | h | Martillo neumático. (maquinaria) | 2.400 | 101.35 | 243.24 |
| au00auh040 |  | Vibrador de concreto, eléctrico. | 1.000 | 0.00 | 0.00 |
| mo020 | h | Albañil. (mano de obra) | 3.485 | 115.52 | 402.59 |
| mo113 | h | Peón de albañilería. (mano de obra) | 6.838 | 83.20 | 568.92 |
| mo010 | h | Instalador de gas. (mano de obra) | 22.574 | 118.70 | 2679.53 |
| mo109 | h | Ayudante de instalador de gas. (mano de obra) | 11.397 | 86.19 | 982.31 |
| % | % | Herramienta menor | 4 % | 20528.25 | 821.13 |
|  |  | Costes directos |  |  | 21349.38 |
