# Regulador de gases licuados del petróleo (GLP)

- Propiedad del archivo: CYPE INGENIEROS, S.A.
- Formato: FIEBDC-3/2002
- Ámbito geográfico: Honduras
- Divisa: HNL
- Costes indirectos: 3.00 %
- Gastos generales: 13.00 %
- Beneficio industrial: 6.00 %
- IVA: 15.00 %

## I Instalaciones

### IG Gases combustibles

#### IGW Elementos

**IGW005** Ud Regulador de gases licuados del petróleo (GLP).
Regulador de presión, de 10 kg/h de caudal nominal, de 0,2 a 11 bar de presión de entrada y 37 mbar de presión de salida.
Incluye: Montaje, conexionado y comprobación de su correcto funcionamiento.
Criterio de medición de proyecto: Número de unidades previstas, según documentación gráfica de Proyecto.
Criterio de medición de obra: Se medirá el número de unidades realmente ejecutadas según especificaciones de Proyecto.

| Código | Ud | Descripción | Rendimiento | Precio | Importe |
|---|---|---|---|---|---|
| mt43acr020a | Ud | Regulador de presión, de 10 kg/h de caudal nominal, de 0,2 a 11 bar de presión de entrada y 37 mbar de presión de salida. (material) | 1.000 | 981.79 | 981.79 |
| mo010 | h | Instalador de gas. (mano de obra) | 0.274 | 118.70 | 32.52 |
| mo109 | h | Ayudante de instalador de gas. (mano de obra) | 0.274 | 86.19 | 23.62 |
| % | % | Herramienta menor | 2 % | 1037.93 | 20.76 |
|  |  | Costes directos |  |  | 1058.69 |
